# B+R_Angermünde
Angebotsaufforderung (GAEB 90, DA83)
DV-Nummer: 20260202
Währung: EUR

## Zusätzlicher Text
Vorbemerkungen

Nachweislich verursachte Schäden hat der AN auf seine Kosten unmittelbar
nach Beendigung der Arbeiten zu beseitigen.

1. Verpflichtungen des Bieters

Der Bieter ist verpflichtet:
-  sich vor Abgabe des Angebotes über die Lage der Baustelle, die
vorhandenen Baulichkeiten, die Grundstücksverhältnisse, über Transport,
Baustelleneinrichtung und Arbeitsverhältnisse, Grundwasser sowie
Abbruch- und Umbauarbeiten unbedingt zu informieren,
-  die Verdingungsunterlagen auf Vollständigkeit zu prüfen, sich von den
Verdingungsunterlagen, insbesondere den Vertragsbestandteil werdenden
Teilen, wie Bauplänen und Musterplänen, umfassende Kenntnis zu
verschaffen,
-  den AG vor Angebotsabgabe schriftlich darauf hinzuweisen, wenn die
Verdingungsunterlagen nach Auffassung des Bieters Unklarheiten oder
Widersprüche aufweisen oder gegen die Art der vorgesehenen Ausführung
von seiten des Bieters Bedenken bestehen,
-  die aufgeführten Lohnsätze unter Beachtung der preisrechtlichen
Vorschriften ermittelt zu haben, welche die üblichen Berechnungsmerkmale
bereits vollständig beinhalten,
-  im Auftragsfall die in diesem Leistungsverzeichnis angegebenen Mengen
vor Ort und anhand der Ausführungsplanung zu überprüfen und erst nach
Prüfung die Materialien zu bestellen.

Glaubt der Bieter, Leistungen vornehmen zu müssen, die in den Positionen
bzw. Vorbemerkungen des Leistungsverzeichnisses nicht enthalten sind, so
sind diese Leistungen bei der Abgabe des Angebotes geltend zu machen.
Für die angebotenen Leistungen übernimmt der AN die Verpflichtung der
Vollständigkeit, d. h. Hauptleistungen und Nebenleistungen, die sich aus
den Positionen des LV zwangsläufig ergeben, sind einzukalkulieren, auch
wenn sie nicht ausdrücklich im LV erwähnt sind. Im Sinne dieser Aussage
erhobene Forderungen nach zusätzlicher Vergütung werden vom AG
grundsätzlich nicht berücksichtigt.

2. Hinweise für das Ausfüllen des Leistungsverzeichnisses

Punktfolgen (Freistellen) sind vom Bieter in Druckschrift auszufüllen.
Die abgegebenen Angebote werden über EDV geprüft. Die Angaben von
Einheitspreisen kann nur mit zwei Stellen hinter dem Komma geprüft
werden. Änderungen im LV sind unzulässig und führen zum Ausschluss.

3. Bietererklärung

Das Angebot hat nur Gültigkeit, wenn die zu den Verdingungsunterlagen
zugehörigen Erklärungen des Bieters vollständig ausgefüllt und
rechtsverbindlich unterschrieben sind.

4. Vorbehalte

Die Arbeiten werden nur an Firmen vergeben, welche die Anforderungen
gemäß VOB/A § 6a erfüllen; entsprechende Nachweise sind bei öffentlicher
Ausschreibung mit der Angebotsabgabe unaufgefordert einzureichen.
Der Bewerber hat auf Anforderung des AG zum Nachweis der Eignung seiner
Nachauftragnehmer vollständig alle Angaben gem. VOB/A § 6a für die
Nachunternehmer einzureichen. Der zu übertragende Leistungsumfang ist
mit der Bewerbung exakt auszuweisen. Prinzipiell bedarf die Übertragung
von Leistungen an Dritte der Zustimmung des AG.

5. Abrechnung der Leistungen

Sofern das Leistungsverzeichnis keine gesonderten
Abrechnungsvereinbarungen vorsieht, gelten die Modalitäten und
Festlegungen der VOB, Teil C.
Alle Betriebsstoffe, Elektroenergie, Bauwasser, Gebühren für
Abwassereinleitung u.s.w. sind in die EP einzurechnen. Das betrifft auch
die Kosten für Anschlüsse, wie Zähleinrichtung.

6. Baustoffe/Bauteile

Die Leistungsbeschreibung geht grundsätzlich davon aus, daß der AN alle
Baustoffe und Bauteile zu liefern hat.
Der Einsatz nicht genormter Bauteile oder Baustoffe ist unzulässig.

7. Zuschläge

Zuschläge oder Zulagen können nicht zusätzlich berechnet werden. Dies
gilt nicht, sofern der AG Sonn- und Feiertagsarbeiten sowie Überstunden
vor deren Ausführung ausdrücklich beauftragt. Die Höhe der in Ansatz zu
bringenden Zuschläge richtet sich in diesem Fall nach den geltenden,
jeweils einschlägigen Tarifbestimmungen bzw. den angebotenen
Einheitspreisen.

8. Abstecken, Einmessungen, Prüfungen

Die notwendigen Absteckungen und Höhennivellierungen hat der AN unter
Benutzung der vom AG zur Verfügung gestellten Unterlagen auf seine
Kosten auszuführen.
Die etwaige Teilnahme eines Vertreters des AG oder der von ihm
eingesetzten Bauleitung entbindet den AN nicht von seiner Verantwortung.
Das entsprechende Gerät sowie qualifiziertes Personal hat der AN
vorzuhalten.
Einmessungen zur Erstellung von Bestandsunterlagen sind gem. DIN 2425
durchzuführen. Die Lieferung von Hinweisschildern und das Kennzeichnen
von Leitungen ist, wenn im LV dazu keine Leistungspositionen enthalten
sind, in die Einheitspreise einzurechnen.
Erforderliche Prüfungen (Eigen- und Fremdüberwachung) entsprechend den
zutreffenden DIN-Vorschriften, der ZTV-StB's usw., den behördlichen und
gesetzlichen Bestimmungen sowie den Vereinbarungen im Bauvertrag bzw.
den Verdingungsunterlagen sind, sofern keine gesonderten Positionen im
LV enthalten sind, in die Einheitspreise einzurechnen. Dazu gehören
neben den Aufwendungen bezüglich Arbeitszeit und Messgeräten auch alle
damit in Verbindung stehenden Nebenleistungen, wie z.B. Beschaffen und
Vorhalten von Absperrkörpern, ggf. zusätzlicher Tiefbauaufwand,
Verbauarbeiten usw., alle notwendigen Betriebs- und Hilfsstoffe
(Energie, Wasser u.a.).
Erforderliche Prüfungen entsprechend zutreffender DIN-Vorschriften der
ZTV-K, der ZTVE-StB und sonstiger ZTV sind, sofern keine gesonderten
Positionen im LV enthalten sind, in die EP einzurechnen.

9. Ingenieurtechnische Leistungen des AN

Alle Aufwendungen für ingenieurtechnische Leistungen sind in die EP
einzurechnen, sofern nicht gesondert aufgeführt. Das gilt auch für die
Einbeziehung von Prüfingenieuren oder für die Übertragung von Prüfungen
an Dritte (Fremdleistungen), z.B. gem. DIN 1045.

10. Auswirkungen auf benachbarte Bausubstanz/Beweissicherungsverfahren

Es sind nur solche Geräte einzusetzen, die auf Grund der von ihnen
ausgehenden Erschütterungen (dynamische Belastung) zu keinen Schäden
benachbarter Bausubstanz führen. Der AN stellt den AG frei von allen
Forderungen oder Schadenersatzansprüchen Dritter (s. auch Pkt. 20 der
Vorbemerkungen). Deshalb ist von einer fachlich kompetenten Fremdfirma
ein Beweissicherungsverfahren vor Beginn der Bauarbeiten bezüglich
benachbarter Bausubstanz auszuführen bzw. in Auftrag zu geben, wobei
unbedingt der jeweilige Istzustand mit dem Eigentümer und/oder Bauherrn
zu protokollieren ist. Die Kosten für das Beweissicherungsverfahren sind
gesondert ausgewiesen. Dem AG und der öBÜ ist jeweils eine komplette
Dokumentation des Beweissicherungsverfahrens vor Baubeginn zu übergeben.

11. Unterbrechungszeiten

Die aus den Witterungsverhältnissen sowie aus Prüfungen resultierenden
Unterbrechungszeiten hinsichtlich des weiteren Baufortschrittes werden
nicht gesondert vergütet. Diesbezügliche zusätzliche Aufwendungen bzw.
Stillstandszeiten sind in die jeweiligen Einheitspreise
einzukalkulieren.

12. Herstellen, Liefern, Einbauen

Sofern in den Leistungspositionen des Leistungsverzeichnisses die
Vorgänge "Herstellen", "Liefern", "Einbauen" nicht gesondert beschrieben
sind, gelten diese Vorgänge unter Zugrundelegung der allgemein
anerkannten Regeln und des Standes der Baukunst und -technik, der
gesetzlichen und behördlichen Bestimmungen und Ausführungsbestimmungen
nach den DIN-Normen, der ATV, VOB Teil C und allen in den "Zusätzlichen
technischen Vertragsbedingungen" sowie Vorbemerkungen zu den genannten
Vorschriften als beschrieben.

13. Angebotspreis

Sämtliche Preise sind Nettopreise. Die jeweils gültige gesetzliche
Mehrwertsteuer wird hinzugerechnet.

14. Erschwernisse

Alle aus dem Bauablauf, den örtlichen Verhältnissen, den erforderlichen
Prüfungen u.s.w. resultierenden Erschwernisse sind in die Einheitspreise
einzurechnen.

15. Angaben zur Baustelle

15.1 Allgemeine Angaben

Das Bauvorhaben befindet sich in der Stadt Angermünde, am Bahnhof
Angermünde. Die Lage der Baustelle ist der Anlage zu entnehmen.
Der Bieter hat sich vor der Abgabe eines Angebotes durch eine
Ortsbegehung ausreichende Kenntnisse über die Lage der geplanten
Baustelle, Beschaffenheit der Zufahrten, Umgebungsbedingungen u.s.w. zu
verschaffen. Während der Bauarbeiten ist durch den AN die Zufahrt für
Anwohner und Gewerbe- betreibende zu gewährleisten.
Die Zufahrt für Rettungsfahrzeuge muss ständig gewährleistet sein. Der
Anliegerverkehr muss werktags nach Arbeitsende, sowie an Sonn- und
Feiertagen ständig gewährleistet sein. Alle hierfür notwendigen
Aufwendungen sind in die EP der jeweiligen Einzelpositionen
einzukalkulieren. Weiterhin ist bei der Festlegung des bautechnischen
Ablaufes diesem Umstand Rechnung zu tragen. Die Anwohner sind mindestens
zwei Wochen vor Baubeginn über den Bauablauf sowie zu erwartende
Einschränkungen zu informieren. Unter Berücksichtigung der
erforderlichen Anschlußwerte für die während der Baudurchführung
eingesetzten Aggregate sind der Energiebezug und alle damit verbundenen
Modalitäten zwischen AN und dem örtlichen Energieversorger vertraglich
zu vereinbaren. Hinsichtlich des Bezuges von Wasser und der Einleitung
von Abwasser sind alle kommerziellen und technischen Bedingungen
zwischen Ausführungsbetrieb und dem örtlichen Entsorger vertraglich zu
regeln. Vor  Angebotsabgabe sind die Versorgungsträger hinsichtlich
dieser Bedingungen und der anfallenden Kosten zu konsultieren, um diese
Aufwendungen hinreichend bei der Angebotsabgabe zu berücksichtigen.

15.2. Lagerflächen

Für die Zwischenlagerung von Bauteilen, Baustoffen usw. sowie die
Baustelleneinrichtung steht der Bereich des Baufeldes zur Verfügung.
Weitere Flächen sind durch den AN zu erkunden und anzumieten. Nach
Beendigung der Arbeiten sind die Flächen für Baustelleneinrichtung und
Zwischenlager restlos einschl. eventueller Befestigung zu räumen und dem
Vermieter der Fläche ordnungsgemäß zu übergeben (Protokoll).

15.3. Anlagen der Versorgungsträger im Baubereich

Der AN ist verpflichtet, sich bei den einschlägigen Unternehmen über den
aktuellen Leitungsbestand zu informieren und die Lage von Kabeln und
Rohrleitungen jeglicher Art festzustellen. Für das Einholen und
Verlängern von Aufgrabungsgenehmigungen ist der AN verantwortlich.
Erforderliche Sicherheitsabschaltungen und  Leitungsabstellungen sind
vom AN zu beantragen und unter seiner Verantwortung durchführen zu
lassen. Die Kosten dafür sind in die EP einzurechnen.Gleiches gilt für
evt. auftretende Baustillstandszeiten infolge dieser Maßnahmen.

16. Schlechtwettertage

Anerkannte Schlechtwettertage sind einvernehmlich mit dem AG innerhalb
des noch festzusetzenden Bauzeitplanes auszugleichen. Der AN ist
verpflichtet, durch  Schlechtwettertage eingetretene Verzögerungen durch
verstärkten Personaleinsatz auszugleichen, um so den gesteckten
Terminablauf einzuhalten, ohne dass er Anspruch auf zusätzliche
Vergütung hat.

17. Bautagesberichte

Der AN ist verpflichtet, Bautagesberichte zu führen und davon dem AG
bzw. der Bauleitung unverzüglich, spätestens jedoch beim nächsten
Baustellenbesuch eine Durchschrift zu übergeben. Die Bautagesberichte
müssen die Angaben enthalten, die für die Ausführung oder Abrechnung des
Vertrages von Bedeutung sein können, z.B. über Wetter, Temperaturen,
Zahl, Art und Namen auf der Baustelle beschäftigter Arbeitskräfte, Zahl
und Art der eingesetzten Großgeräte, den wesentlichen Baufortschritt
(Baubeginn und Ende von Leistungen größeren Umfanges, Betonierungszeiten
und dgl.), besondere Abnahmen nach Par. 12 Nr. 2, Unterbrechung der
Ausführung einschl. kürzerer Unterbrechungen der Arbeitszeit mit Angabe
der Gründe, Unfälle, Behinderung und sonstige Vorkommnisse. Des weiteren
ist festzuhalten, an welchen Tagen welche Arbeit an welcher Stelle
durchgeführt wurde, so dass der Arbeitsablauf nachvollziehbar ist. Alle
mündlichen Vereinbarungen sind darin festzuhalten. Unterlässt der AN
dies, gehen daraus entstehende Nachteile zu seinen Lasten. Dem AG ist
eine Durchschrift des Bautagebuches auszuhändigen.

18. Bauleistungsversicherung

Alle Lieferungen und Leistungen sind gegen alle in Betracht kommenden
Risiken ausreichend zu versichern. Der Versicherungsnachweis ist auf
Anforderung dem AG vorzulegen.

19. Sicherungspflicht und Haftung des Unternehmers

Der Unternehmer hat alle zur Sicherung der Baustelle erforderlichen
Maßnahmen unter voller eigener Verantwortung zu ergreifen und
durchzuführen. Er haftet für sämtliche aus der Unterlassung solcher
Maßnahmen dem AG erwachsenden unmittelbaren Schäden und verpflichtet
sich, den AG von allen gegen diesen erhobenen Ansprüchen in vollem
Umfang freizustellen. Der AG hat im Verhältnis zu dem Unternehmer
keinerlei eigene Sicherungspflicht, auch nicht im Hinblick auf die
anderen Beauftragten des AG (Bauüberwachung bzw. Bauoberleitung). Der AN
verpflichtet sich, den AG von Schadenersatzansprüchen Dritter
freizuhalten. Zu den zur Sicherung der Baustelle erforderlichen
Maßnahmen gehören auch die Beachtung der geltenden bau- und
gewerbeaufsichtlichen, sowie der gesundheitsaufsichtlichen Bestimmungen
und Einhaltung der Unfallverhütungsvorschriften. Der Unternehmer bleibt
allein verantwortlich und ist allein für alle Schäden, die sich aus den
Zuwiderhandlungen oder aus der Nichtbeachtung der genannten Vorschriften
und Bestimmungen ergeben, haftbar.

20. Witterungseinflüsse

Gemäß VOB Teil B § 6.2 (2) gelten Witterungseinflüsse, mit denen bei
Angebotsabgabe zu rechnen ist, nicht als Behinderung.

21. Freistellungsantrag

Der Bieter wird gebeten, den Angebotsunterlagen eine
Freistellungsbescheinigung zum Steuerabzug bei Bauleistungen gem. § 48 b
Abs. 1 EStG beizufügen.

22. Allgemeines

Bei der Erstellung der Angebote ist folgendes zwingend zu beachten:
Angebote, bei denen der Bieter die Einheitspreise einzelner
Leistungspositionen in "Mischkalkulationen" auf andere
Leistungspositionen umlegt, werden von der Wertung ausgeschlossen!
(BGH-Urteil vom 18.05.2004 - X ZB7/04)

## B+R-Anlage am Bhf. Angermünde
Datum: 11.02.26

### Titel 01 Baustelleneinrichtung

*Hinweis*
1. Geltungsbereich

Der sachliche Geltungsbereich betrifft alle
Bauleistungen die in das Bauvorhaben eingehen und zu
seiner Herstellung erforderlich sind und die folgenden
technischen Regeln.

2. Stoffe, Bauteile

Baustromverteiler müssen mindestens der Schutzart IP
43, die ggf. dazu gehörenden Messeinrichtungen IP 54
entsprechen.

3. Ausführung

Vor Einrichten der Baustelle ist ein
Baustelleneinrichtungsplan zu erstellen und dem
Auftraggeber zur Genehmigung vorzulegen.

Im Einrichtungsplan ist die Zwischenlagerung der
Abbruchmassen mit zu berücksichtigen.

Die für die Baustelleneinrichtung zu nutzenden Flächen,
Lagerflächen, freizuhaltenden Flächen und dergleichen
sind im Baustelleneinrichtungsplan unter Angabe des
Verwendungszweckes anzulegen.

Baustelleneinrichtung auf Grasnarbe oder Humus ist
nicht gestattet. Die Kronen- und Wurzelbereiche von
Bäumen sind - auch von Materiallagerungen - frei zu
halten.

Der Auftragnehmer ist verpflichtet, die erforderlichen
Maßnahmen zum Schutz vor Winterschäden zu treffen.
Dazu gehört auch die ggf. erforderliche Kontrolle der
Baustelle, insbesondere der Schutz der
Messeinrichtungen unabhängig von deren
Rechtsträgerschaft.

4. Preisinhalte

Soweit nicht anders beschrieben, umfasst die
Baustelleneinrichtung den Auf- und Abbau, den An- und
Abtransport, sowie die Vorhaltung und Unterhaltung
unter anderem von
-Baustraßen, befestigten Plätzen
-Tagesunterkünften und Baustofflagern
-Ver- und Entsorgungseinrichtungen für Wasser, Strom,
Gas, Wärmeenergie für eigene und
Subunternehmerleistungen
-Baustellenbeleuchtung und Arbeitsplatzbeleuchtung
-Winterbauschutzeinrichtungen
-Vormontageplätzen, Arbeitsplätzen für technologische
Einrichtungen, Baumaschinen u. dgl.
-Bauten (auch Baracken, Container, Wohnungen) für
Büros, sanitäre und soziale Zwecke
-Bauzäunen, Absperrungen, Verkehrsleiteinrichtungen,
Schutzwänden, Behelfsbrücken und -überdachungen,
provisorischen Einhausungen -Schutzvorrichtungen für
bestehende Baulichkeiten oder  die Umwelt
-Bautreppen, Rampen
-Bauschuttsammel- bzw. Recyclinganlagen
-Maßnahmen des Umwelt- und Gewässerschutzes
Ausgenommen sind die Besonderen Leistungen gemäß den
ATV der VOB/C.

Bestandteil ist das arbeitstägliche Verschließen der
Teile der Baustelleneinrichtung soweit sie dem Zugriff
Dritter entzogen werden müssen, sowie die Kontrolle
darüber im den Umständen der Baustelle entsprechenden
erforderlichen Umfang.

In den Preis einzurechnen sind alle Gebühren im
Zusammenhang mit der Baustelleneinrichtung.
Werden öffentliche Flächen über das vorgesehene Maß
(zeitlich oder räumlich) auf  Veranlassung des
Auftragnehmers in Anspruch genommen, hat dieser die
entsprechende Abstimmung mit den Behörden vorzunehmen
(z.B. Sondernutzungserlaubnis nach StVO) und die
erhöhten Gebühren zu tragen.

Der Auftragnehmer ist mit der Verkehrssicherung der
Baustelle beauftragt. Dazu gehört auch die laufende
Kontrolle der Sicherungseinrichtungen. Die zeitlichen
Abstände der Kontrollen richten sich nach den örtlichen
Gegebenheiten.

**01.01 Baustelle einrichten**
Geräte, Werkzeuge und sonstige Betriebsmittel, die zur
vertragsgemässen Durchführung der Leistungen
erforderlich sind, auf die Baustelle bringen,
bereitstellen und soweit der Geräteeinsatz nicht
gesondert berechnet wird, betriebsfertig aufstellen
einschl. der dafür notwendigen Arbeiten.
Die erforderlichen festen Anlagen herstellen.
Baubüros, Unterkünfte, Werkstätten, Lagerschuppen
und dgl., soweit erforderlich, antransportieren, aufbauen und einrichten.
Strom-, Wasser-, Fernsprechanschluss sowie Entsorgungseinrichtungen und dgl. für die Baustelle, soweit
erforderlich, herstellen.
Bei Bedarf Zufahrtswege zur Baustelle sowie Lagerplätze, sonstige Platzbefestigungen und Wege im
Baustellenbereich anlegen.
Oberbodenarbeiten einschl. Beseitigen von Aufwuchs für
die Baustelleneinrichtung, soweit erforderlich,
ausführen.
Flächen beschaffen.
Kosten fuer Vorhalten, Unterhalten und Betreiben der
Geräte, Anlagen und Einrichtungen einschl. Mieten,
Pacht, Gebühren und dgl. werden nicht mit dieser Pauschale, sondern mit den Einheitspreisen der betreffenden Teilleistungen vergütet.
Soweit nicht für bestimmte Leistungen für das
Einrichten der Baustelle gesonderte Positionen im
Leistungsverzeichnis enthalten sind, gilt die Pauschale
für alle Leistungen sämtlicher Abschnitte des
Leistungsverzeichnisses.
Menge: 1,000 St

**01.02 Baustelle räumen**
Baustelle von allen Geräten, Anlagen, Einrichtungen
und dgl. räumen.
Benutzte Flächen und Wege entsprechend dem ursprünglichen Zustand unter Wahrung der landschaftspflegerischen Belange ordnungsgemäss herrichten. Verunreinigungen beseitigen.
Soweit nicht für bestimmte Leistungen für das
Räumen der Baustelle gesonderte Positionen im
Leistungsverzeichnis enthalten sind, gilt die Pauschale
für alle Leistungen sämtlicher Abschnitte des
Leistungsverzeichnisses.
Menge: 1,000 St

**01.03 Bauwasseranschluss einrichten,vorhalten, räumen**
Bauwasseranschluss einrichten, vorhalten
und räumen,
Vorhaltedauer: gesamte Bauzeit.
Menge: 1,000 St

**01.04 Baustromanschluss einrichten, vorhalten und räumen**
Baustromanschluss einrichten, vorhalten
und räumen.
Vorhaltedauer: gesamte Bauzeit.
Menge: 1,000 St

**01.05 Bauschild anfertigen und aufstellen**
Bauschild nach Vorgabe des AG als farbigen Digitaldruck
anfertigen und beschriften, zur Baustelle anfahren,
standsicher aufstellen einschliesslich
Aufstellvorrichtung und aller notwendigen Arbeiten.
Bauschild waehrend der Bauzeit unterhalten und
saeubern.
Groesse 2,00/ 1,50 m.
Bauschild bleibt Eigentum des AN.
Menge: 1,000 St

**01.06 Bauschild abbauen**
Bauschild und Aufstellvorrichtung abbauen, Fundamente
abbrechen, Abbruchgut in Eigentum des AN uebernehmen
und von der Baustelle entfernen.
Benutzte Flaeche entsprechend dem urspruenglichen
Zustand ordnungsgemaess herrichten.
Groesse 2,00/ 1,50 m.
Bauschild entfernen.
Menge: 1,000 St

**01.07 Höhenfestpunkte herstellen**
Höhenfestpunkte bestehend aus einem Bolzen mit Rundkopf
(mind. 10 cm lang) in einem Betonfundament aus C 30/37
(Querschnitt mindestens 0,07 m²) inkl. aller
Nebenarbeiten komplett herstellen.
Die Lage ist gemeinsam mit dem AG festzulegen. Die
Höhenfestpunkte sind gleich nach Auftragserteilung
herzustellen und vor Durchführung der ersten
Geländeaufnahme vom AN einzumessen.
Während und nach Ablauf der Frostperioden sind die
Höhenlagen der Festpunkte zu kontrollieren und
Veränderungen zu protokollieren.
Gründungstiefe: 80 cm.
Menge: 2,000 St

**01.08 Höhenfestpunkte sichern**
Höhenfestpunkte nach Wahl des AN über die gesamte
Bauzeit sichern.
Menge: 2,000 St

**01.09 Grenzsteine sichern**
Grenzsteine nach Wahl des AN über die gesamte Bauzeit
sichern.
Menge: 2,000 St

**01.10 Verkehrssicherungsmaßnahmen**
Verkehrssicherungsmaßnahmen mit
- Verkehrszeichen aller Art mit versetzbarem Pfahl
- Elektrische Warnbeleuchtung, gelbes Blinklicht (bei
Bedarf)
- Absperrung für die Dauer der vertraglichen
  Ausführungsfrist vorhalten und beseitigen.
- Verkehrsregelung nach Regelplänen gemäß RSA
- Länge der Sperrstrecke bis ca. 100 m
- einschl. Baken ca. 20 Stück
- einschl. Verkehrszeichen ca. 10 Stück
- in mehreren Teilstücken,
inkl. ggf. an den Bauablauf anpassen,
inkl. ggf. Kennzeichnung einer Fußgängerumleitung zum
Bahnsteig,
sämtliches Material ist vom AN zu liefern.
Die Verkehrssicherungsmaßnahmen sind mit der
zuständigen Verkehrsbehörde abzustimmen und haben nach
verkehrsrechtlicher Anordnung zu erfolgen.
Menge: 1,000 St

**01.11 Bauzaun einrichten, vorhalten und entfernen**
Bauzaun einschl. der erforderlichen Tore standsicher
herstellen, versetzbar, während der Bauzeit vorhalten
und unterhalten, entsprechend Baufortschritt umsetzen,
sowie nach Beendigung der Bauaßnahme abbauen und
entfernen.
Mehrmaliges Ein- bzw. Ausbauen und Umsetzen wird nicht
gesondert vergütet.
70 v.H. des Preise werden nach Aufstellung, der Rest
nach Entfernen des Bauzaunes vergütet.
Zaunhöhe über Gelände = 2,00 m.
Material =  Einzelelemente aus  verzinktem
Stahlrohrrahmen und Vergitterung, mit Standfüßen.
Die Anbringung von Schildern, Werbetafeln o.ä. ohne
Zustimmung des AG ist untersagt.
Menge: 150,000 m

### Titel 02 Ingenieurtechnische Leistungen

**02.01 Erstellung eines Bauzeitenplanes**
Erstellung eines Bauzeitenplanes vor Beginn der
Arbeiten.
Vorlage des Plans beim AG zur Genehmigung.
Im Bauzeitenplan ist die Reihenfolge der
technologischen Abschnitte darzustellen.
einschl. laufender Aktualisierung während der Bauzeit
Menge: 1,000 St

**02.02 Erstellung eines Baustelleneinrichtungsplanes**
Erstellung eines Baustelleneinrichtungsplanes vor
Beginn der Arbeiten.
Vorlage des Plans beim AG zur Genehmigung.
Erarbeitung einer abgestimmten Regelung für den Einsatz
von Kranken- und Löschfahrzeugen sowie der Müllabfuhr
und der sicheren Führung der Fahrgäste des Bahnverkehrs
für den gesamten Baustellenbereich und den gesamten
Bauzeitraum unter Berücksichtigung der Erschwernisse
bei geänderter Verkehrsführung.
Menge: 1,000 St

**02.03 Beweissicherung**
Beweissicherung vor Beginn der Bauarbeiten im Benehmen
mit dem AG, dem Versicherer sowie den Grund- und
Hauseigentümern der angrenzenden Grundstücke
hinsichtlich Schäden aller Art sowie Anfertigen einer
Baustellendokumentation vor, während und nach den
Bauarbeiten.

Eigentümer und Besitzer feststellen und benachrichtigen
und dafür Sorge tragen, dass sämtliche Liegenschaften
und Vermietungen bei der Besichtigung zugänglich sind.
Über die Besichtigungen sind Protokolle anzufertigen,
durch Fotografien zu ergänzen und von allen Beteiligten
gegenzeichnen zu lassen. Diese sind an alle Beteiligten
auszuhändigen.

Speziell wird an dieser Stelle auf die dokumentarische
Aufnahme der in Anspruch zu nehmenden Straßen und der
anliegenden Gebäude verwiesen.
Im EP ist die Übergabe je eines Exemplares an den AG
und die BOL enthalten. Die aufgestellte Beweissicherung
gilt als Grundlage bei Streitigkeiten für beide
Parteien. Der AG/ BOL prüft nach Übergabe die
Unterlagen und beauflagt bei Notwendigkeit weitere
Aussagen oder Darstellungen. Diese sind im EP
enthalten.
Menge: 1,000 St

**02.04 Verkehrsrechtliche Anordnung**
Einholung der verkehrsrechtlichen Anordnung für
Verkehrssicherungsmaßnahmen auf der Grundlage aller
dazu erforderlichen Unterlagen, die durch den AN zu
erarbeiten sind.
Abrechnung in Stück
Sind aufgrund von Umständen, die der AN zu vertreten
hat, mehrere verkehrsrechtliche Anordnungen nötig,
werden diese nicht gesondert vergütet.
Menge: 1,000 St

**02.05 techn. Bauvermessung und sämtl. Absteckarbeiten durchführen**
Sämtliche technischen Bauvermessungen und Absteckungen
der Achsen, Abwasser- und Versorgungsleitungen durch
ein geeignetes Vermessungsbüro fachgerecht vornehmen
lassen.
Zeitversetzter Teilabruf entsprechend Bauablauf.
Menge: 1,000 St

**02.06 Vorankündigung einer Baustelle gem. § 2, Abs. 2**
Vorankündigung einer Baustelle gem. § 2, Abs. 2
Baustellenverordnung (BaustellV) vom 10. Juni 1998
erarbeiten und der Behörde übermitteln.
Menge: 1,000 St

**02.07 Sicherh.-u.Gesundheitsschutzkoord.**
Bestellung eines Koordinators, wenn Beschäftigte
mehrerer Arbeitgeber auf der Baustelle tätig werden.
(gem. § 3 Abs. 1 BaustellV)
Kalkulation für 1 Baustellenbesuch pro Woche über die
gesamte Bauzeit.

Als SiGeKo wird benannt:

-------------------------------------------------------
(Vom Bieter auszufüllen)
Menge: 1,000 St

**02.08 Erarbeitung eines Sicherheits- und Gesundheitsschutzplanes**
Erarbeitung eines Sicherheits- und
Gesundheitsschutzplanes gem. § 2, Abs. 3
Baustellenverordnung (BaustellV)
vom 10. Juni 1998.
Den SiGePlan für jeden Beschäftigten einsehbar auf der
Baustelle vorhalten.
Menge: 1,000 St

**02.09 Erstellen einer Fotodokumentation**
Erstellen einer Fotodokumentation zum Baufortschritt
und von Punkten der kreuzenden Leitungen und Kabel,
nach Montage und vor Verfüllung.
Menge: 1,000 St

**02.10 Bestandsdokumentation erstellen und an AG übergeben**
Bestandsdokumentation erstellen und an AG übergeben,
digital (PDF-Format) und auf Wunsch des AG 1fach in
Papierform.
Inhalt:
- Deckblatt
- Inhaltsverzeichnis
- Herstellerbescheinigung
- Bautagebuch
- Lieferscheine
- Zertifikate
- Abnahmeprotokolle
- ggf. Druckprüfungsprotokolle
- ggf. Kamerabefahrung
Menge: 1,000 St

**02.11 Bestandsunterlagen erstellen und an AG übergeben**
Bestandsunterlagen anfertigen und an den AG übergeben,
digital im PDF- und DWG-Format sowie auf Wunsch des AG
1fach in Papierform.
Nach Abschluss der Bauarbeiten sind die kompletten
Verkehrsflächen, Entwässerungs- und Nebenanlagen
(Leitungen, Schächte, Knotenpunkte, Straßen, Wege,
einschließlich Borde usw.) besonders an markanten
Hoch-, Tief- und Knickpunkten darzustellen.

Die Verkehrsflächen sind getrennt nach Befestigungsart
und Farbe der Baustoffe zu erfassen und darzustellen:
- Pflaster mit Betonsteinen oder Natursteinen,
als Groß-, Klein- bzw. Mosaikpflaster.
- Plattenbelag nach Art und Plattengröße,
- Bordsteine nach Beton-, Naturstein-, Hoch- und
Tiefbord,
- Fahrbahnen, Parkflächen, Grundstückszufahrten und
Straßenanbindungen.
Von den Entwässerungsanlagen wie Kontrollschächten,
Straßenabläufen o. a. sind die Bauwerksoberkanten
(Deckel bzw. Einlauf), die Dimensionierung und die
Sohle mit allen Rohranschlüssen lage- und höhenmäßig
mit Angabe der Materialart zu erfassen und anzugeben,
einschl. Lieferung Schachtkataster.

Der Verlauf von neuen Regenwasserleitungen ist
darzustellen.
Nebenanlagen wie Verkehrszeichen, Leiteinrichtungen,
Straßenlampen, Schutzrohre, Elektroleitungen usw. sind
lagemäßig einzumessen und symbolisch darzustellen.

Prüfprotokoll und Übergabebericht sind gemäß Vordruck
vom ZVEH, Bundesfachgruppe Elektroinstallation, für die
Elektrosysteme (Straßenbeleuchtung) zu liefern.

Für die Richtigkeit der Angaben zeichnet der
Auftragnehmer allein verantwortlich.

Die Messung und Datenabgabe hat im amtlichen
Lagebezugssystem ETRS89 sowie im amtlichen
Höhenbezugssystem DHHN92 zu erfolgen.
Menge: 1,000 St

**02.12 Revisionsunterlagen Elektrobauarbeiten**
Folgende Revisionsunterlagen sind zur Abnahme
vorzulegen:

- revidierter Lageplan mit Einmessung der
Leuchtenstandorte und der Leuchtenkabel,
Straßenbeleuchtungsschrank.
- vollständige und aussagekräftige Fotodokumentation
- Materialstückliste
- Materiallieferscheine (Kopie)
- Meßprotokolle
- Inbetriebnahmeprotokoll
- Errichtererklärung/Herstellerbescheinigung

Die gesamten Dokumentationsunterlagen sind in 1facher
ausfertigung, sortiert mit Inhaltsverzeichnis und in
digitaler Form zu übergeben.

Dateiformate:

- Fotos: JPG
- Zeichnungen: *.dwg, *.pdf
Menge: 1,000 St

### Titel 03 Rückbau

**03.01 Baugelände abräumen**
Baugelände abräumen,
Auf dem Baugelände vorhandenen Busch-, Hecken- und
Baumbestand bis zu 0,20 m DU, 1 m über GOK gemessen,
einschließlich Wurzelwerk, Wurzelstöcke anderweitig
gefällter Bäume bis zu 0,20 m DU an der Schnittstelle,
Astwerk gefällter Bäume, Holzreste, Steine, Betonreste,
Mauerreste und abgängige Zäune abräumen.
Gesamtes Räumgut in Eigentum des AN übernehmen
und von der Baustelle entfernen.
Menge: 700,000 m²

**03.02 Wurzelstock roden, DU bis 20 cm,**
Wurzelstock roden,
Durchmesser der Schnittfläche bis 20 cm.
Stubbenloch verfüllen mit vorhandenem Boden.
Gesamtes Holz und Schlagabraum in Eigentum des AN
übernehmen, von der Baustelle entfernen und einer
Wiederverwertung zuführen.
Menge: 1,000 St

**03.03 Schotterdeckschicht abtragen und aufnehmen**
Deckschicht aus Schottermaterial aufbrechen und
aufnehmen,
Qualität gemäß EBV: RC-1,
Gesamtaufbruchtiefe bis 15 cm,
Aufnehmen der Unterlage wird gesondert vergütet,
Steine und übriges Abbruchgut in Eigentum des AN
übernehmen und einer Verwertung nach Wahl des AN
zuführen.
Menge: 100,000 m²

**03.04 Pflasterdecke aus Natursteinpflaster aufbrechen und verwerten**
Pflasterdecke aus Natursteinpflaster aufbrechen und
aufnehmen
Material: Kleinsteinpflaster
Bettung aus Sand,
Format: ca. 10x10x10
Aufnehmen der Unterlage wird gesondert vergütet,
Gesamtaufbruchtiefe bis 20 cm,
Steine und übriges Abbruchgut in Eigentum des AN
übernehmen und einer Verwertung nach Wahl des AN
zuführen.
Menge: 10,000 m²

**03.05 Pflasterdecke aus Natursteinpflaster aufbrechen und lagern**
Pflasterdecke aus Natursteinpflaster aufbrechen,
Material säubern und im Baustellenbereich zur späteren
Verwendung lagern,
Material: Natursteinpflaster
Format: 10 x 10 x 10 cm
Bettung aus Sand,
Aufnehmen der Unterlage wird gesondert vergütet,
Nicht wiederverwendbare Steine und übriges Abbruchgut
in Eigentum des AN übernehmen und einer Verwertung nach
Wahl des AN zuführen.
Menge: 20,000 m²

**03.06 Pflasterdecke aus Betonsteinpflaster aufbrechen und lagern**
Pflasterdecke aus Betonsteinpflaster aufbrechen,
Material säubern und im Baustellenbereich zur späteren
Verwendung lagern,
Material: Betonsteinpflaster
Format: 20 x 10 x 8 cm
Bettung aus Sand,
Aufnehmen der Unterlage wird gesondert vergütet,
Nicht wiederverwendbare Steine und übriges Abbruchgut
in Eigentum des AN übernehmen und einer Verwertung nach
Wahl des AN zuführen.
Menge: 190,000 m²

**03.07 Unterlage aus Kies/Schottertragschicht (RC-1) aufbrechen und verwerten**
Unterlage aus Kies/Schottertragschicht aufbrechen und
aufnehmen,
Erschwernisse durch Einbauten, Schächte und
Straßenabläufe werden nicht gesondert vergütet,
Qualität gemäß EBV: RC-1,
Aufbruchtiefe über 35 bis 45 cm.
Abgerechnet wird Abtragsprofilen,
Gesamtes Ausbaumaterial laden und der Verwertung nach
Wahl des AN zuführen.
Verwertung nach Unterlagen des AG nachweisen.
Menge: 85,000 m³

**03.08 Bordsteine aufbrechen und aufnehmen**
Bordsteine aus Naturstein, Beton u. ä. aufbrechen und
aufnehmen,
als Tief- , Hochbord, Rasenkanten-, Ablaufstein und
Beeteinfassung in Beton oder Mörtel versetzt.
Unterbeton, ca. 20 cm dick, und Rückenstütze
aufbrechen.
Gesamtes Ausbaumaterial in Eigentum des AN übernehmen,
von der Baustelle entfernen und einer Wiederverwertung
nach Wahl AN zuführen.
Menge: 150,000 m

**03.09 Telekomleitung rückbauen, Material beseitigen**
Rückbau der Telekomleitung,
Leitungen im Abbruchbereich zurückbauen.
Leitung ist freigeschaltet.
Einschl. erforderlicher Erdarbeiten und
Suchschachtungen sowie dem fachgerechtem Verschluss
aller im Boden verbleibenden Leitungsenden.

Anfallendes Material wird Eigentum des AN und ist zu
entsorgen, einschl. Deponiegebühr.
Nachweise der fachgerechten Trennung ist dem AG vor
Beginn der Abbrucharbeiten vorzulegen.
Leistung einschl. aller erforderlichen Nebenarbeiten.
Menge: 10,000 m

**03.10 Wasserleitung DN 200 rückbauen, Material beseitigen**
Kanal/Leitung aufnehmen,
lichter Kanalquerschnitt bis DN 200,
Material in Eigentum des AN übernehmen und entsorgen.
Menge: 10,000 m

**03.11 Schächte/Schieber höhenmässig anpassen**
Vorhandene Schächte, Schieber- und Hydrantenkappen
in einem Bereich von +/-10cm in der Höhe anpassen.
Inklusive aller Arbeiten und Materialien.
Menge: 4,000 St

**03.12 Infotafel, 4teilig, abbauen und lagern**
Infotafel abbauen, säubern und zum späteren
Wiederaufstellen im Baubereich lagern.
Tafel besteht aus einer 4teiligen Metallkonstruktion
aus DIN-A0-Vitrinen mit insgesamt 5 Stützen.
Stützenhöhe ca. 2,50m.
Infotafeln vor Beschädigung schützen.
Die Tafeln verbleiben im Eigentum des AG.
Einschl. vorhandene Fundamente freilegen und abbrechen.
Betonfundament entfernen. Abbruchgut geht in Eigentum
des AN über und ist fachgerecht zu entsorgen.
Durch den Abbruch entstandene Gruben mit geeignetem
Boden verfüllen und verdichten. Boden liefert AN.
Menge: 1,000 St

**03.13 Infotafel, 3teilig, abbauen und lagern**
Infotafel abbauen, säubern und zum späteren
Wiederaufstellen im Baubereich lagern.
Tafel besteht aus einer 3teiligen Metallkonstruktion
aus DIN-A0-Vitrinen mit insgesamt 4 Stützen.
Stützenhöhe ca. 2,50m.
Infotafeln vor Beschädigung schützen.
Die Tafeln verbleiben im Eigentum des AG.
Einschl. vorhandene Fundamente freilegen und abbrechen.
Betonfundament entfernen. Abbruchgut geht in Eigentum
des AN über und ist fachgerecht zu entsorgen.
Durch den Abbruch entstandene Gruben mit geeignetem
Boden verfüllen und verdichten. Boden liefert AN.
Menge: 1,000 St

**03.14 Infotafel, abbauen und lagern**
Infotafel abbauen, säubern und bis zur Abholung durch
den AG im Baubereich lagern.
Ein Tafelsegment (DIN-A0-Vitrine und 1 Stütze) von
4teiliger Metallkonstruktion trennen.
Die Entscheidung, welches Segment getrennt wird,
obliegt dem AG.
Stützenhöhe ca. 2,50m.
Die Tafeln verbleiben im Eigentum des AG.
Einschl. vorhandene Fundamente freilegen und abbrechen.
Betonfundament entfernen. Abbruchgut geht in Eigentum
des AN über und ist fachgerecht zu entsorgen.
Durch den Abbruch entstandene Gruben mit geeignetem
Boden verfüllen und verdichten. Boden liefert AN.
Menge: 1,000 St

**03.15 Zulage für größere Stützenhöhe**
Hohe Stütze abbauen, säubern und zum späteren
Wiederaufstellen im Baubereich lagern.
Zulage für Mehraufwand gegenüber den in den
Vorpostionen beschrieben Stützen.
Stützenhöhe ca. 5,00m.
mit im oberen Bereich angebrachten touristischen
Wegweisern.
Menge: 1,000 St

**03.16 Abfalleimer abbauen und lagern**
Abfalleimer einschl. Pfosten abbauen und bis zur
Abholung durch den AG im Baustellenbereich lagern.
Einschl. Fundamente freilegen und abbrechen.
Baugrube nach Abbruch mit Boden verfüllen und
verdichten. Boden liefern.
Das Entsorgungsgut wird Eigentum des AN
und ist fachgerecht zu entsorgen.
Menge: 2,000 St

**03.17 Briefkasten abbauen und lagern**
Briefkasten, einschl. Pfosten abbauen, säubern und zum
späteren Wiederaufstellen im Baubereich lagern.
Betonfundament entfernen. Abbruchgut geht in Eigentum
des AN über und ist fachgerecht zu entsorgen.
Durch den Abbruch entstandene Gruben mit geeignetem
Boden verfüllen und verdichten. Boden liefert AN.
Menge: 1,000 St

**03.18 Zaun ausbauen und lagern**
vorhandenen Stabmattenzaun abbauen und zum späteren
Wiedereinbau im Baustellenbereich lagern,
Höhe ca. 1,80m,
einschl. ca. 3 Stützen,
Einschl. Stützenfundamente freilegen und abbrechen.
Baugrube nach Abbruch mit Boden verfüllen und
verdichten. Boden liefern.
Das Entsorgungsgut wird Eigentum des AN und ist
fachgerecht zu entsorgen.
Menge: 5,000 m

**03.19 Oberboden ggf. einschließlich Vegetationsdecke abtragen**
Oberboden ggf. einschließlich Vegetationsdecke abtragen
und der Verwertung nach Wahl des AN zuführen.
Dicke des Abtrages über 10 bis 20 cm.
Abgerechnet wird nach Abtragsprofilen.
Gesamtes Ausbaumaterial in Eigentum des AN übernehmen,
von der Baustelle entfernen und einer Wiederverwertung
nach Wahl des AN zuführen.
Menge: 135,000 m²

### Titel 04 Erdarbeiten

**04.01 offene Wasserhaltung**
Anlage für offene Wasserhaltung für die Baugrube,
zum Freihalten von Stau- und Bodenwasser
nach geologischen und hydraulischen Erfordernissen
entsprechend den Angaben in der Baubeschreibung und dem
Baugrundgutachten sowie zum schadlosen Ableiten des
geförderten Wassers herstellen.
Der Einsatz umfaßt das betriebsbereite Aufbauen, Um-
bauen bzw. Umsetzen innerhalb der Baugruben/Gräben
und das Abbauen der Anlage.

Erforderliche Erdarbeiten, Wasserfassungen, Zu- und
Ableitungen, Sand- und Schlammfänge, Pumpenanlagen,
Reserveeinrichtungen (einschließlich Notstromanlage)
werden nicht gesondert vergütet. Vorhalten und
Betreiben (einschl. Probebetrieb) werden nicht
gesondert vergütet.
Der Auftragnehmer hat Umfang, Leistung, Wirkungsgrad
und Sicherheit der Wasserhaltungsanlage dem vorgesehen
Zweck entsprechend sowie nach den Angaben und
Unterlagen des Auftraggebers zu hydrologischen und
geologischen Verhältnissen (siehe Baugrundgutachten) zu
bemessen.

Wasserfassung für offene Wasserhaltung
Fördermenge entsprechend Anfall.
Förderhöhe max. 1,5 m über Baugrubensohle.
Ableitung nach Wahl des AN,
Vorflut = RW-Kanal
Entfernung zum Vorfluter: bis 150 m.

In den Einheitspreis dieser Position sind Aufwendungen
für die Beantragung der Genehmigung zur Wasserhaltung
für die gesamte Baumaßnahme bei den zuständigen
Genehmigungsbehörden einschließlich der Verwaltungsgebühren, Gebühren für die Grundwasserentnahme und
evtl. erhobener Einleitgebühren einzurechnen.
Menge: 1,000 St

**04.02 Boden für Suchgraben zum Auffinden von Leitungen**
Boden für Suchgraben zum Auffinden von Leitungen und
Ähnlichem ausheben,
als Handschachtung nach Angaben des AG ausführen,
zur Wiederverwendung seitlich lagern und nach
Beendigung der Suche wieder einbauen und verdichten.
Vorschriften der Träger öffentlicher Belange und der
Versorgungsträger beachten.
Klassen 3 bis 5.
Grabentiefe bis 1,50 m unter GOK.
Straßenaufbruch wird nicht gesondert vergütet.
Verbau entsprechend statischen und konstruktiven
Erfordernissen herstellen, vorhalten und von der
Baustelle entfernen.
Abgerechnet wird mit senkrechten Wänden.
Menge: 50,000 m³

**04.03 Ver- und Entsorgungsleitungen sichern, T bis 1,50 m**
Ver- und Entsorgungsleitungen sichern,
Tiefe der Leitungsachse bis 1,50 m unter GOK,
Aufhängung und Sichern von kreuzenden bzw. parallel zum
Arbeitsbereich verlaufenden Versorgungsleitungen und
Kabeln in der Weise, dass ein störungsfreier Betrieb
der Versorgungseinrichtungen gewährleistet ist.
In diese Pos. ist einzurechnen:
Das Freilegen der Leitungen/Kabel und Sichern durch
Aufhängen, Abfangen oder Einbau einer Unterlage.
Lieferung und Einbau von geeigneten Schutzrohr-
Halbschalen vor dem Überbauen nach Anweisung AG.
Die Erdarbeiten sind soweit erforderlich von Hand
durchzuführen. Vorher müssen Abstimmungen und
Einweisungen mit den einzelnen Versorgungsträgern
durchgeführt werden.
Art der Leitung:
- Elektroleitung
- Telekomleitung
- Trinkwasserleitung
- Schmutzwasserleitung
Menge: 50,000 m

**04.04 Wurzelschutzfolie liefern und einbauen**
Wurzelschutz zur Begrenzung des Wurzelwachstums,
vertikal als Trennwand neben Leitungen,
aus einer Wurzelschutzmembran aus Polypropylen,
herstellen als Komplettleistung einschließlich der
Lieferung aller erforderlichen Materialien.
Höhe = 0,6 m,
Einbau in Teilstücken,
In Baugrube verlegen.
Menge: 5,000 m

*Hinweis*

**04.05 Boden der Entwässerungsanlage lösen und lagern, Tiefe bis 1,50m**
Boden der Entwässerungsanlage profilgerecht lösen und
bis zur Beprobung durch den AN im Baubereich auf
Haufwerken bis max. 500 m³ lagern.
Qualität gemäß EBV: BM-F1,
Verbau entsprechend statischen und konstruktiven
Erfordernissen herstellen, vorhalten und von der
Baustelle entfernen.
Für:
Rohrleitung bis DN 200
und Rigolenanlage
mit Behinderungen durch Ver- und Entsorgungsleitungen,
Aushubtiefe bis 1,50 m,
Bodenklassen 3 bis 5
Menge: 50,000 m³

**04.06 Zulage Handarbeit**
Leistung wie zuletzt im vollen Wortlaut beschrieben,
jedoch als Zulage für Ausheben und Laden von Hand.
Menge: 5,000 m³

**04.07 Boden (BM-F1) entsorgen**
Auf Haufwerken im Baubereich gelagerten Boden laden und
der Verwertung nach Wahl des AN zuführen.
Qualität gemäß EBV: BM-F1,
Verwertung nach Unterlagen des AG nachweisen.
Menge: 15,000 m³

**04.08 Untergrund verd. Bodenkl.3 bis 5**
Untergrund verdichten,
für 'Rohrauflager in Gräben mit Verbau'
Verdichtungsgrad DPr mind. 95 %,
Bodenklassen 3 bis 5
Sohlenbreite bis 1,00 m.
Menge: 60,000 m²

**04.09 Rohr-/ Schachtauflager herstellen**
Rohr-/ Schachtauflager nach DIN EN 1610 aus natürlichen
Mineralstoffen für Schächte bis DN 1000 und Kanäle bis
DN 200, nach DIN 4226 der Korngruppe 0/2a (Sand),
Siebdurchgang bei 0,25 mm < 10% in einer Dicke d = 20
cm höhengerecht auf voller Breite im Rohrgraben
herstellen und mit leichtem Gerät verdichten.
Material liefern.
Menge: 15,000 m³

**04.10 Boden in Leitungszone einbauen**
Boden in Leitungszone nach DIN EN 1610 über Bettung mit
Mineralstoff wie vor in Schichtdicken bis 20cm einbauen
und mit leichtem Gerät verdichten.
Rohr bis DN 200.
Material liefern.
Menge: 1,000 m³

**04.11 Seiten- und Hauptverfüllung herstellen**
Einbau der Seiten- und Hauptverfüllung der
Rohrleitung / Schachtbauwerke Kanal bis DN 200 und
Rigolenanlage mit im Baustellenbereich gelagertem Boden
in Schichtdicken bis 20 cm, mit leichtem Gerät bis
30 cm über Rohrscheitel verdichten.
Zahl der Rüttelübergänge 3 bis 4/ Schicht.
Menge: 20,000 m³

*Hinweis*

**04.12 Kabelgraben herstellen**
Kabelgrabenaushub, Sohlenbreite über 0,3 bis 0,4 m,
Tiefe bis 0,8m, als Kabelgraben für Starkstromkabel
(Beleuchtung etc.), in Bodenklasse 3-4 leicht/mittel
den Graben gem. DIN 4124 ggf. abböschen bzw. verbauen,
den Boden im Gelände mit kleinem Gerät ausschachten und
sortiert zwischenlagern, nach Verlegearbeit lagenweise
sortiert einbauen und verdichten, den überschüssigen
Boden fördern und abfahren einschl. Kippgebühr.
Menge: 150,000 m

**04.13 Zulage für Bodenaushub in Handschachtung**
Zulage für Bodenaushub in Handschachtung zum Schutz von
anderen Medien, Wurzeln oder auf Anweisung der
Bauleitung.
Menge: 30,000 m

**04.14 Sand für Leitungszone, Kabelwarnband**
Sand für Leitungszone, Kabelwarnband
Verfüllung der Kabelgräben
mit steinfreiem Sand für Leitungszone.
Sandboden liefern, in Leitungsgraben einschl.
Schachtbaugruben einbauen und verdichten.
Material = steinfreier Sand.
mit Füllsand, einschl. Lieferung des Verfüllmaterials.
Ausführung in kurzen Einzellängen, verdichten.
Menge: 150,000 m

*Hinweis*

**04.15 Boden ausbauen und lagern**
Boden aus Abtragsbereichen profilgerecht lösen und in
Eigentum des AN übernehmen.
Boden schichtenweise lösen.
Qualität gemäß EBV: BM-F1,
Gesamtes Ausbaumaterial bis zur Beprobung durch den AN
im Baubereich auf Haufwerken bis max. 500 m³ lagern.
Gesamtabtragstiefe bis ca. 1,75m
Eigenschaften/Kennwerte siehe Baugrundgutachten.
Entsorgung wird gesondert vergütet.
Die Herstellung von Mulden und Gräben wird gesondert
vergütet.
Das Herstellen des Planums wird gesondert vergütet.
Abgerechnet wird nach Abtragsprofilen.
Menge: 145,000 m³

**04.16 Haufwerk beproben**
Zufallsprobe und Analysen zur Deklaration von
Aushubmaterial gemäß der am Anfallort geltenden
behördlichen Vorgaben, nach Herkunft bzw. Vorgaben des
Entsorgers mit Probenahmeprotokoll, Analyse und
gutachterlichem Bericht / abfallrechtlicher Einstufung.
Menge: 1,000 St

**04.17 Boden (BM-F1) entsorgen**
Auf Haufwerken im Baubereich gelagerten Boden laden und
der Verwertung nach Wahl des AN zuführen.
Qualität gemäß EBV: BM-F1,
Verwertung nach Unterlagen des AG nachweisen.
Menge: 40,000 m³

**04.18 Bodeneinbau/Verfüllen der Baugrube**
Bodeneinbau/Verfüllen der Baugrube profilgerecht mit im
Baustellenbereich gelagertem Boden und Natursand
herstellen und verdichten.
Verdichtungsgrad DPr mind. 97 %,
Einbauhöhe bis ca. 1,75m.
Einbau bis Unterkante Schottertragschicht,
Einschl. Boden liefern.
Menge: 105,000 m³

**04.19 Planum herstellen und verdichten**
Planum herstellen und verdichten mit Nachweis nach
RStO 12/24 und ZTVE- StB, Planum EV2 > 45 MPa
Max. Abweichung von der Sollhöhe +2/- 2 cm.
Für Gehwege und B+R-Anlage
Menge: 500,000 m²

### Titel 05 Entwässerung

**05.01 Rigolen-Versickerrohr DN/ID 100 liefern und einbauen**
Rigolen-Versickerrohr DN/ID 100

Vollsickerrohr aus PE-HD mit profilierter Wandung und
glatter Rohrinnenfläche,
Typ R2 gemäß DIN 4262-1
Nennweite DN/ID 100,
mit gleichmäßig über den gesamten Umfang angeordneten
Wasseraustrittsöffnungen,

liefern und nach Planung, einschließlich
Rohrverbindungen und erforderlichen Rohrkürzungen,
im gewaschenen Kies fachgerecht verlegen.
Die Kiesumhüllung wird gesondert vergütet.

Anwendung:
Vollsickerrohr zur Verteilung und Versickerung von
Niederschlags- und Dränwasser in Kiesrigolen
(Rohrrigolen nach DWA-A 138)
Menge: 14,000 m

**05.02 Kiesrigole herstellen**
Kiesrigole herstellen,
bestehend aus:
filterstabiler Sickerpackung aus
kornabgestuftem Mineralgemisch Körnung 8/32,
vliesummantelt,
Vlies ist gesondert ausgeschrieben.
Breite Rohrrigole: 2,5 m
Höhe Rohrrigole:  0,5 m
Länge Rohrrigole:  7 m
Einbautiefe: ca. 1,00 m,
Einschließlich Liefern aller benötigten Materialien.
2 Stück Kiesrigole mit vorbeschriebenen Abmessungen.
Menge: 17,500 m³

**05.03 Trenn- und Filtervlies**
Vliesstoff aus weißen Original Stapelfasern,
mechanisch verfestigt, aus 100 % Polypropylen,
als Trenn- und Filtervlies für Rohrrigole,
mind. 150 g/m², GRK 3,
liefern und fachgerecht mit ausreichender Überlappung
verlegen.
Menge: 140,000 m²

**05.04 Spül- und Kontrollschächte für Rohrrigole**
Inspektionsschacht aus Polyethylen (PE), DN400,
mit horizontalen, sohlgleichen Anschlüssen (DN100),
inkl. notwendigem Zubehör,
liefern und fachgerecht einbauen.
2 bzw. 3 Anschlüsse je Schacht, teilweise rechtwinklig,
Anschlussleitung: Rohr DN 100,
lichte Schachttiefe 1,00 m bis 1,50 m.
Menge: 2,000 St

**05.05 Schachtabdeckung, B125 liefern und einbauen**
Befahrbare Schachtabdeckung nach DIN EN 124, B125,
bestehend aus Rahmen rund und Deckel,
für vorbeschriebenen Inspektionsschacht,
verschraubbar, integrierte Bohrung zum Anbringen einer
Aushebevorrichtung für Schmutzeimer,
liefern und fachgerecht einbauen.
Menge: 2,000 St

**05.06 Schmutzfänger liefern und einbauen**
Schmutzfänger für vorbeschriebene Schachtabdeckung
(direkt einzuhängen), kurze Ausführung,
liefern und einbauen.
Menge: 2,000 St

**05.07 Anschlussstück, Stahl, DN100, liefern und einbauen**
Anschlussstück aus Stahl, feuerverzinkt, DN100
nach DIN EN 1123,
mit 2-Kammern-Steckmuffenverbindung, Baustoffklasse A1,
formstabil, bruchfest, rückstausicher,
langlebige Innenbeschichtung gemäß DIN EN ISO 2178
auf Basis einer 2K-Epoxid-Kombination,
einschl. Anschluß an Fallrohr und erdverlegte
Anschlussleitung DN100,
Anschlüsse dichten.
Erforderliche Übergangs- Paß- und Gelenkstücke liefern
und einbauen.
Menge: 1,000 St

**05.08 wandverst. KG-Rohr DN100 - SN 8 - RW**
Wandverstärktes KG-Rohr DN 100
nach DIN 8061 / 8062 Reihe 3,
mit Steckmuffe und Dichtsystem,
Rohr vollwandig, nicht kerngeschäumt,
geprüft und zugelassen nach DIN V 19534,
Ringsteifigkeit SN8 = 8 kN/m² nach ISO 9969
liefern und höhen- und fluchtgerecht
als Anschlussleitung zum Schacht bzw. zur
Sammelrohrleitung nach DIN EN 1610 und den
Verlegerichtlinien des Herstellers in vorhandenem
Graben nach DIN 4033 verlegen,
in mehreren Teilstücken,
als komplette Leistung, einschl. Zuschnitt,
einschl. Vorhalten des Gleitmittels und der Werkzeuge.
Verschnitt ist in den Einheitspreis einzurechnen.
Der statische Nachweis ist durch den Baubetrieb zu
erbringen.
Menge: 7,000 m

**05.09 Bogen DN100 / 15°, 30°, 45°**
Bogen 15° / 30° / 45°, DN 100
passend zu vorbeschriebener Rohrleitung
liefern und montieren,
als komplette Leistung.
Menge: 4,000 St

**05.10 Anschlussleitung bis DN 100 an Schacht (PE) anschließen**
Rohr DN 100 an Inspektionsschacht aus Kunststoff
anschliessen, Öffnung ist vorhanden.
Anschluß dichten, als komplette Leistung.
Menge: 5,000 St

**05.11 Anschlussleitung bis DN 100 an Schacht (Beton) anschließen**
Rohr DN 100 an vorhandenen Schacht DN1000 aus Beton
anschliessen.
Anschluß dichten, als komplette Leistung ggf. einschl.
Kernbohrung.
Menge: 1,000 St

### Titel 06 Elektroarbeiten

**06.01 Kabelschutzrohr M32**
Kabelschutzrohr Größe M32, schwarz
Ausführung biegsam, aus Polyethylen, außen gewellt,
innen glatt
Innendurchmesser 25mm mit integrierter Einzugsschnur
und hoher Druckfestigkeit nach VDE 0605, geeignet für
Erdverlegung
Liefern und in vorhandenen Kabelgraben verlegen inkl.
Trassenwarnband.
Wenn die Leerrohrtrasse die Streifenfundamente kreuzt,
sind die Leerrohre unterhalb der Fundamentsohle zu
verlegen.
Menge: 8,000 m

**06.02 Kabelschutzrohr M50**
Kabelschutzrohr Größe M50, schwarz
Ausführung biegsam, aus Polyethylen, außen gewellt,
innen glatt
Innendurchmesser 40mm mit integrierter Einzugsschnur
und hoher Druckfestigkeit nach VDE 0605, geeignet für
Erdverlegung
Liefern und in vorhandenen Kabelgraben verlegen inkl.
Trassenwarnband.
Wenn die Leerrohrtrasse die Streifenfundamente kreuzt,
sind die Leerrohre unterhalb der Fundamentsohle zu
verlegen.
Menge: 100,000 m

**06.03 Kabelschutzrohr M100**
Kabelschutzrohr Größe M100, schwarz
Ausführung biegsam, aus Polyethylen, außen gewellt,
innen glatt
Innendurchmesser 80mm mit integrierter Einzugsschnur
und hoher Druckfestigkeit nach VDE 0605,
geeignet für Erdverlegung,
vorbereitend für den Hausanschluss zum Innenbereich bei
Beeendigung der Bauzeit (auch zum Kabeleinzug der
Zuleitung in den Technikraum von der bauseits
beantragten hausanschlusssäule),
Liefern und in vorhandenen Kabelgraben verlegen inkl.
Trassenwarnband.
Wenn die Leerrohrtrasse die Streifenfundamente kreuzt,
sind die Leerrohre unterhalb der Fundamentsohle zu
verlegen.
Menge: 35,000 m

**06.04 Mastansatzleuchte**
Mastansatzleuchte
Montage inkl. Mast und Ansatzstück anthrazitfarben
LED
Lichtverteilung des Lichtaustritt:
eng- und breitstrahlend

Masthöhe: 6 m
Lichtpunkthöhe: 5 m

Leuchtenkopf aus Aluminiumdruckguss, pulverbeschichtet
Abdeckung: Einscheiben-Sicherheitsglas, klar,
asymmetrisch tiefbreitstrahlend
mit integriertem Dämmerungssensor
Fabetemperatur : 4000 K
Leuchtenlichtstrom : mind. 4500lm
Anschlussleistung . ca. 28 Watt

Liefern und betriebsfertig montieren inkl. Zubehör,
Kleinteile und Erdarbeiten
Menge: 1,000 St

**06.05 Demontagearbeiten**
Demontage einer vorhandenen Zähleranschlusssäule im
Bereich der neu zu bauenden Anlage. Hierbei sollen die
An- & Abgehenden Leitungen gesichert werden. Die
Zähleranschlusssäule ist in Absprache und Koordinierung
mit dem EVU zu demontieren.
Verwertung nach Wahl des AN.
Menge: 1,000 St

**06.06 Kabelverlängerungen**
Kabel und Leitungen, welche in der ZAS abgehen, müssen
verlängert werden. Da der genaue Bestand nicht
besichtigt werden konnte, ist hier mit 10 Leitungen und
Kabeln bis 5x6mm² zu rechnen. Diese sollen in
vorstehender Position (M100) Rohre eingeführt und zur
neuen Zähleranlage geführt werden. Positionspreis pro
Kabel/Leitung. Die Länge der Kabel und Leitungen
beträgt jeweils ca. 15m
Menge: 10,000 St

*Hinweis*

**06.07 Fundamenterder Bandstahl 30 x 5 mm V4A inkl. Verbindungsmaterial**
Edelstahlband 30mm x 3,5 mm aus V4A Edelstahl
eingesetzt in vorhandenes Streifenfundament
liefern und installieren nach Ausführungsplanung inkl.
Klemmen- & Verbindungsmaterial
Menge: 95,000 m

**06.08 Anlagendokumentation inkl. Messung**
Es ist eine messtechnische Prüfung sowie eine
Dokumentation der zu errichtenden Erdungsanlage
durchzuführen.
Das zu erstellende Messprotokoll ist der Bauleitung
nach Durchführung zu übergeben.
Menge: 1,000 St

### Titel 07 Fundamentarbeiten

*Hinweis*

**07.01 Magerbeton C 12/15, d ca. 5-10 cm**
Magerbeton aus unbewehrtem Beton unter Gründungs
bauteilen aller Art (Einzelfundamente),
inkl. aller Schalungsarbeiten und einschl. aller
Nebenarbeiten und Materialien.
Betongüte: C 12/15
Dicke: bis 10 cm
Einbautiefe: bis ca. 1,00m
Menge: 5,000 m³

**07.02 Fundament herstellen**
bewehrtes Fundament für die Stahlkonstruktion der
B+R-Anlage,
aus Beton C 25/30 BSt 500S nach DIN EN 206-1,
bestehend aus ringförmigen Streifenfundamenten
b/t = 60/60,
gemäß Statik des AG, inkl.Schalarbeiten herstellen,
einschl. aller Nebenarbeiten und Materialien.
Die Fundamente sind frostfrei zu gründen.

Stahlanteil: ca. 70kg/m³
Betondeckung c_nom = 3,5cm gegen Erdreich
Expositonsklasse: XC2
Menge: 18,600 m³

**07.03 Bewehrung für Fundamente, B500B, d = 10 - 14 mm**
Bewehrung für Fundamente der B+R-Anlage aus
Betonstahl B500B nach DIN 488 als Stabstahl
für vorbeschriebene Einzelfundamente,
Durchmesser : 10 - 14 mm
gemäß Statik liefern, schneiden, biegen und fachgerecht
verlegen.
Menge: 1,300 t

**07.04 Zulage Schutzrohr**
Zulage für das Einbringen eines gekrümmten PVC-Rohres,
d=50mm, für die erforderlichen Elektroanschlüsse,
l ca. 1,00m liefern.
Schutzrohr seitlich ins Fundament einbringen und oben
aus dem Fundament herausführen.
Menge: 7,000 St

*Hinweis*

**07.05 Magerbeton C 12/15, d ca. 5-10 cm**
Magerbeton aus unbewehrtem Beton unter Gründungs
bauteilen aller Art (Einzelfundamente),
inkl. aller Schalungsarbeiten und einschl. aller
Nebenarbeiten und Materialien.
Betongüte: C 12/15
Dicke: bis 10 cm
Einbautiefe: bis ca. 1,00m
Menge: 3,000 m³

**07.06 Fundament herstellen**
bewehrtes Fundament für die Stahlkonstruktion der
B+R-Anlage,
aus Beton C 25/30 BSt 500S nach DIN EN 206-1,
bestehend aus ringförmigen Streifenfundamenten
b/t = 60/60 und 90/60,
gemäß Statik des AG, inkl.Schalarbeiten herstellen,
einschl. aller Nebenarbeiten und Materialien.
Die Fundamente sind frostfrei zu gründen.

Stahlanteil: ca. 70kg/m³
Betondeckung c_nom = 3,5cm gegen Erdreich
Expositonsklasse: XC2
Menge: 13,100 m³

**07.07 Bewehrung für Fundamente, B500B, d = 10 - 14 mm**
Bewehrung für Fundamente der B+R-Anlage aus
Betonstahl B500B nach DIN 488 als Stabstahl
für vorbeschriebene Einzelfundamente,
Durchmesser : 10 - 14 mm
gemäß Statik liefern, schneiden, biegen und fachgerecht
verlegen.
Menge: 0,920 t

**07.08 Zulage Schutzrohr**
Zulage für das Einbringen eines gekrümmten PVC-Rohres,
d=50mm, für die erforderlichen Elektroanschlüsse,
l ca. 1,00m liefern.
Schutzrohr seitlich ins Fundament einbringen und oben
aus dem Fundament herausführen.
Menge: 1,000 St

*Hinweis*

**07.09 Fundamentaufhöhung herstellen, l/b/h=0,7x0,6x0,2m**
bewehrte Fundamentaufhöhung für das Bedienterminal,
aus Beton C 25/30,
l/b/h=0,7x0,6x0,2m,
konstruktive Bewehrung als Stabstahl B500B
nach DIN 488, d=14mm, ca. 85 kg/m³,
inkl.Schalarbeiten herstellen, einschl. aller
Nebenarbeiten und Materialien.
Betondeckung c_nom = 3,5cm gegen Erdreich
Expositonsklasse: XC2
Menge: 0,100 m³

**07.10 Zulage Schutzrohr**
Zulage für das Einbringen eines gekrümmten PVC-Rohres,
d=50mm, für die erforderlichen Elektroanschlüsse,
l ca. 1,20m liefern.
Schutzrohr seitlich ins Fundament einbringen und oben
aus dem Fundament herausführen.
Menge: 2,000 St

*Hinweis*

**07.11 Magerbeton C 12/15, d ca. 5-10 cm**
Magerbeton aus unbewehrtem Beton unter Gründungs
bauteilen aller Art (Einzelfundamente),
inkl. aller Schalungsarbeiten und einschl. aller
Nebenarbeiten und Materialien.
Betongüte : C 12/15
Dicke : 5 - 10 cm
Einbautiefe: bis ca. 0,85m
Menge: 0,200 m³

**07.12 Einzelfundament C20/25, für Stele, l/b/t = 0,8x0,6x0,6m**
bewehrtes Einzelfundament für die Infostele
l/b/t=0,8x0,6x0,6m bestehend aus Beton C 20/25
nach DIN EN 206-1 gemäß Statik des Stelenherstellers,
inkl. Bewehrung und Schalarbeiten herstellen,
einschl. aller Nebenarbeiten und Materialien.
Die Fundamente sind ca. 0,75m tief zu gründen.

Bewehrung: Matte Q 188 a als Korb,
Betondeckung c_nom = 5 cm
1 Stück Einzelfundament
Menge: 0,400 m³

*Hinweis*

**07.13 unbewehrtes Einzelfundament, C25/30, l/b/t = 0,92x0,92x0,12m**
unbewehrtes Einzelfundament für die bauseits gelieferte
Reparatursäule eben und oberflächenbündig herstellen,
l/b/t=0,92m x 0,92m x 0,12m bestehend aus Beton C 25/30
nach DIN EN 206-1 gemäß Angaben des Lieferanten,
einschl. rauhe Schalung,
Oberseite glatt abziehen,
einschl. aller Nebenarbeiten und Materialien.
Menge: 0,110 m³

### Titel 08 Straßenbauarbeiten

**08.01 Schottertragschicht herstellen, Gehweg, 18 cm**
Schottertragschicht herstellen,
Einbaudicke 18 cm.
Einbau in Gehweg;
Verformungsmodul EV2 auf der Oberfläche min. 100 MPa.
Mineralstoffe = Schotter-Splitt-Sand-Gemisch
Körnung 0/32
Abgerechnet wird nach Auftragsprofilen.
Die Verwendung von Recycling-Material ist nicht
zulässig.
Menge: 90,000 m³

**08.02 Schottertragschicht herstellen, Fahrbahn, 18 cm**
Schottertragschicht herstellen,
Einbaudicke 30 cm.
Einbau in Fahrbahn;
Verformungsmodul EV2 auf der Oberfläche min. 150 MPa.
Mineralstoffe = Schotter-Splitt-Sand-Gemisch
Körnung 0/32
Abgerechnet wird nach Auftragsprofilen.
Die Verwendung von Recycling-Material ist nicht
zulässig.
Menge: 3,000 m³

**08.03 Deckschicht aus Recyclingmaterial herstellen**
Schottermaterial, Körnung 0/45,
aus Recycling-Baustoff TL Min-StB,
liefern und als ungebundene Deckschicht einbringen und
profilgerecht verdichten,
Schichtdicke nach Verdichten 15 bis 20 cm
Menge: 65,000 m²

**08.04 gelagertes Natursteinpflaster einbauen**
Pflasterdecke aus Kleinsteinpflaster herstellen,
im Fahrbahnbereiche, ungebundene Bauweise,
Material lagert im Baubereich,
Format: 10 x 10 x 10 cm
Verlegeart: in Reihe,
Tragschicht wird gesondert vergütet,
Bettungsmaterial = Brechsand-Splitt-Gemisch 0/5.
Fugenmaterial = Brechsand- oder Splittgemisch 0/2 mm.
Einschließlich aller Nebenarbeiten für Randeinpassung,
Anpassung an Einbauten und Steinschnitte.
Menge: 10,000 m²

**08.05 gelagertes Betonsteinpflaster einbauen**
Pflasterdecke aus Betonsteinpflaster herstellen,
in Gehwegbereichen, ungebundene Bauweise,
Material lagert im Baubereich,
Format: 20 x 10 x 8 cm
Verlegeart: in Reihe,
Tragschicht wird gesondert vergütet,
Bettungsmaterial = Brechsand-Splitt-Gemisch 0/5.
Fugenmaterial = Brechsand- oder Splittgemisch 0/2 mm.
Einschließlich aller Nebenarbeiten für Randeinpassung,
Anpassung an Einbauten und Steinschnitte.
Menge: 190,000 m²

**08.06 Rechteckpflaster 100/200/80, mit Vorsatz, grau, liefern und einbauen**
Pflasterdecke mit Pflastersteinen aus Beton mit
Vorsatzbeton herstellen.
Oberfläche der Pflastersteine, Trassierung der
Pflasterdecke und Verlegung der Pflastersteine nach
Unterlagen des AG.
In Verkehrsflächen für Rad- und Gehwege.
Rutschwiderstand SRT-Wert mind. 55.
Format für Rastermaß = 100/200/80 mm.
Fase max. 2/2 mm.
Farbe: naturgrau
Baustoffgemisch für Bettung und Fugen Kategorie
SZ18/LA20.
Bettung aus Baustoffgemisch 0/5, GU, B, E CS35, C 90/3.
Fuge mit Baustoffgemisch 0/4, GU, F, E CS35, C 90/3,
Fugenmaterial einarbeiten und einschlämmen,
Fugenverschluss durch Einfegen und Einschlämmen
herstellen.
Verlegeart: in Reihe, nach Vorgabe des AG.
Sämtliches Material liefern.
Einschließlich aller Nebenarbeiten für Randeinpassung,
Anpassung an Einbauten, Dachstützen, Schrägen und
Rundungen.
Schachtdeckel, Schieber, Hydranten, Straßeneinläufe
usw. sind mit dem o.g. Pflaster einzufassen.
Bei Anschlüssen an Rändern und Einbauten in der
Pflasterdecke hat der Zuschnitt durch Nassschnitt zu
erfolgen. Zuschnitt wird nicht gesondert vergütet.

Bemusterung durch den AG!

Angebotenes Fabrikat:

'............................' (vom Bieter auszufüllen)
Menge: 300,000 m²

**08.07 Bordsteine aus Beton, HB 15x30 liefern und versetzen**
Bordsteine aus Beton, Hochbord - H 15 x 30
gem. DIN EN 1340 -DIN 483, liefern und fachgerecht nach
Angabe AG engfugig (5 mm) versetzen.
Einschl. 20 cm Betonfundament und 15 cm
Betonrückenstütze C 20/25 (DIN EN 206-1),
einschl. technologisch bedingter Dehnungsfugen,
Fugenfüllung mittels Kunstharzmörtel,
Einschl. erforderliche Erd- und Schneidarbeiten sowie
Bettung aus Kiessand.
Erforderliche Formstücke (wie z.B. Absenker) sind in
diese Position einzurechnen.
Menge: 18,000 m

**08.08 Bordsteine aus Beton, RB 15x22 liefern und versetzen**
Bordsteine aus Beton, Rundbord - R 15 x 22,
gem. DIN EN 1340 -DIN 483, liefern und fachgerecht nach
Angabe AG engfugig (5 mm) versetzen.
Einschl. 20 cm Betonfundament und 15 cm
Betonrückenstütze C 20/25 (DIN EN 206-1),
einschl. technologisch bedingter Dehnungsfugen,
Fugenfüllung mittels Kunstharzmörtel,
Einschl. erforderliche Erd- und Schneidarbeiten sowie
Bettung aus Kiessand.
Menge: 15,000 m

**08.09 Bordsteine aus Beton, T 8 x 20 liefern und versetzen**
Bordsteine aus Beton, Tiefbord - T 8 x 20
gem. DIN EN 1340 -DIN 483, liefern und fachgerecht nach
Angabe AG engfugig (5 mm) versetzen.
Einschl. 20 cm Betonfundament und 10 cm
Betonrückenstütze C 20/25 (DIN EN 206-1),
einschl. technologisch bedingter Dehnungsfugen,
Fugenfüllung mittels Kunstharzmörtel,
Einschl. erforderliche Erd- und Schneidarbeiten sowie
Bettung aus Kiessand.
Radiensteine werden gesondert vergütet.
Menge: 76,000 m

**08.10 Bordsteine aus Beton, TB 8 x 20, R=9,5, Innen**
Bordsteine aus Beton, wie vor, liefern und versetzen,
jedoch als Radienstein
Innenradius, R = 9,5 m.
Menge: 5,000 m

**08.11 Bordsteine aus Beton, TB 8 x 20, R=7,0, Außen**
Bordsteine aus Beton, wie vor, liefern und versetzen,
jedoch als Radienstein
Innenradius, R = 7,0 m.
Menge: 6,000 m

**08.12 erneutes Herstellen Pflasterfläche**
In Teilbereichen (bei Türen zu geschlossenen Bereichen
der B+R-Anlage sowie bei Fahrradbügeln) muss die
Pflasterfläche noch einmal aufgenommen werden, um die
weiteren Fassadenarbeiten zu ermöglichen.
Nach Abschluss der Fassadenarbeiten und dem Einbau der
Fahrradbügel ist die Pflasterfläche erneut
herzustellen.
Betonsteinpflaster aufnehmen, seitlich lagern.
Teilweise Tragschichtmaterial ausbauen, seitlich
lagern.
Pflasterdecke aus Betonsteinpflaster mit im
Baustellenbereich gelagertem Material wieder
herstellen.
Eventueller Mehraufwand für Anarbeiten an Dachstützen
und an Fahrradbügel ist einzukalkulieren.
Verlegeart: in Reihe, nach Vorgabe des AN
Bettungsmaterial = Brechsand-Splitt-Gemisch 0/5.
Dicke in verdichtetem Zustand 3 bis 4 cm, Fugen mit
Brechsand- oder Splittgemisch 0/2 mm verfüllen und
verdichten, Einschließlich aller Nebenarbeiten für
Anpassung an Dachstützen und Steinschnitte an Schrägen
und Rundungen.
Einschließlich aller Nebenarbeiten.
Menge: 15,000 m²

**08.13 Dynamischer Plattendruckversuch, OK Planum**
Dynamischer Plattendruckversuch
gemäß TP BF-StB, T. 8.3,
als Kontrollprüfung nach Angabe des AG durchführen
einschliesslich Bereitstellung sämtlicher Geräte,
einschl. Auswertung und Darstellung der Messergebnisse.
Auf OK Planum
Menge: 2,000 St

**08.14 Dynamischer Plattendruckversuch, OK STS**
Dynamischer Plattendruckversuch
gemäß TP BF-StB, T. 8.3,
als Kontrollprüfung nach Angabe des AG durchführen
einschliesslich Bereitstellung sämtlicher Geräte,
einschl. Auswertung und Darstellung der Messergebnisse.
Auf OK Schottertragschicht
Menge: 2,000 St

### Titel 09 Landschaftsbauarbeiten

**09.01 Boden lösen, entsorgen**
In Vegetationsflächen anstehenden Boden (teilweise
Recyclingmaterial) lösen, in Eigentum AN übernehmen und
entsorgen.
Tiefe: 0,60m.
Menge: 30,000 m³

**09.02 Untergrund lockern**
Untergrund mit geeignetem Gerät durch Umgraben lockern,
20 cm tief,
mit z.B. Tiefengrubber oder Aufreißhaken,
vor Auftrag des Unterbodens zur Verzahnung mit dem
Untergrund.
Menge: 65,000 m²

**09.03 Unterboden liefern und einbauen**
Unterboden, Bodenklasse 3, liefern und einbauen,
Schichtstärke 20 cm.
Menge: 15,000 m³

**09.04 Pflanzsubstrat liefern und einbauen**
Pflanzsubstrat liefern und einbauen,
Schichtstärke 0,40 m,
Pflanzsubstrat für Sträucher- und Stauden: Gemisch aus
60 % Oberboden Bodenklasse 1 und 40 % Vulcatree 0-16
humin (Pflanzsubstrat gemäß Pflanzgrubenbauweise 1 der
FLL Empfehlungen für Baumpflanzungen Teil 2,
Einschichtsubstrat für den tiefgründigen Einbau in
offene Baumgruben von Stadt- und Straßenbäumen)
Menge: 30,000 m³

**09.05 Rohplanum in zukünftigen Vegetationsflächen**
Rohplanum in zukünftigen Vegetationsflächen im Auf- und
Abtrag bis zu +/- 0,10 m unter Berücksichtigung der
geplanten Höhen erstellen.
Menge: 65,000 m²

*Hinweis*

**09.06 Entwässerungsmulde herstellen**
Entwässerungsmulde herstellen,
Maße nach Einbau von Granitsteinen:
Breite: 1,50 m,
Tiefe: 0,30 m,
anfallendes Material wird Eigentum des AN und ist zu
beseitigen.
Herstellung des Anschlusses an das vorhandene Gelände.
Einbau von Granitsteine wird gesondert vergütet
Menge: 25,000 m

**09.07 Geotextil liefern und einbauen**
Geotextil-Vliesstoff aus PP/PET, Robustheitsklasse
mind. GRK 3 liefern und als Trennschicht zwischen
Oberboden und Granitsteinen in Entwässerungsmulde
einbauen.
Überlappung der Bahnen mind. 20 cm.
Abrechnung nach Fläche ohne Überlappung.
Menge: 50,000 m²

**09.08 Muldenoberfläche befestigen**
Muldenoberfläche befestigen,
Wasserbausteinen DIN EN 13383-1 und TLW 2003 liefern
und einlagig muldenförmig auf die vorbereitete
Oberbodenfläche einbringen,
Größenklasse CP 90/180, Gesteinsart Granit,
Muldenbreite: 1,50 m,
Tiefe der Mulde nach Einbringung Granitsteine: 0,30 m,
Menge: 50,000 m²

*Hinweis*

**09.09 Oberboden liefern und andecken**
Vom AN zu liefernden Oberboden andecken,
Auftragsdicke 20 cm,
Ausführung in Teilflächen.
Andeckung in Grünanlagen, Böschungen und Bankett,
zulässige Abweichung von der
profilgerechten Sollhöhe +- 3 cm,
zulässige Abweichung in der Ebenheit,
gemessen auf 4-Meter Messstrecke +-
3 cm.
Abrechnung nach Auftragsprofilen.
Menge: 20,000 m²

**09.10 Rasenflächen gem. DIN 18 917 herstellen**
Rasenflächen gem. DIN 18 917 herstellen.
Zukünftige Rasenflächen bis zu 15 cm Tiefe fräsen,
Fahrspuren durch Maschinen sind auszugleichen.
Zwischenzeitlich festgefahrene Flächen sind wieder zu
lockern.
Im Wurzelbereich von Bäumen (Kronentraufe
zuzügl. 1.50 m zu allen Seiten) darf nicht gefräst
werden!
Flächen feinplanieren, Steine ab 5 cm Durchmesser,
Fremdkörper, Unkraut und schwer verrottbare
Pflanzenteile ablesen, Stoffe laden und auf messbare
Mieten lagern. Eine spätere Setzung des Bodens ist
durch Walzen der Flächen vor dem Feinplanum
auszuschließen.
Einsaat mit Regelsaatgutmischung RSM 2.2,
Gebrauchsrasen in Trockenlagen gemäß FLL einschl. einer
Gabe Starterdünger.
Die Flächen sind während der Keimphase dauerhaft feucht
zu halten.
Menge: 20,000 m²

**09.11 Rasenflächen wässern, inkl. Lieferung von Wasser**
Rasenflächen wässern, inkl. Lieferung von Wasser
6x25l/qm sonstige Vegetationsflächen
Der Umfang der Leistung kommt erst nach vorheriger
Abstimmung mit der Bauleitung zur Ausführung.

Abrechnung je Arbeitsgang.
Menge: 20,000 m²

**09.12 Fertigstellungspflege der Rasenflächen**
Fertigstellungspflege der Rasenflächen gem. DIN 18917.
Der  Pflegezeitraum erstreckt sich über eine gesamte
Vegetationsperiode.
- Rasen mähen, Wuchshöhe größer 10 cm, Schnitthöhe 5
cm, Anzahl der Schnitte 14, Schnittfolge: vierzehntägig
mit Sichelmäher, Schnittgut aufnehmen, laden, und
entsorgen, einschl. aller Gebühren.
- Im Zuge der Rasenschnitte Rasenflächen wässern, inkl.
Lieferung des Wassers, Menge je Arbeitsgang: 20l/m²,
Anzahl der Arbeitsgänge: 14, Natürliche Niederschläge
sind bei der Bemessung der Arbeitsgänge zu
berücksichtigen.
Abrechnung nach Arbeitsgängen nur über anerkannte
Lieferscheine.
Die Durchführung der  Pflegemaßnahmen sind
grundsätzlich der Bauleitung mit Leistungsbeleg
(Lieferschein) anzuzeigen.
Menge: 1,000 St

*Hinweis*
Grundlage der Pflanzarbeiten sind DIN18916 sowie
sonstige dem Stand der Technik entsprechende Normen und
Regeln.
Das zu liefernde Pflanzenmaterial muss den
Gütebestimmungen für Baumschulpflanzen (FLL, neueste
Fassung) entsprechen.
Bei längerer Lagerung (nach 48 Std.) ist ein
fachgerechter Einschlag gem. DIN 18916 vorzusehen, der
während der Lagerzeit regelmäßig kontrolliert und den
Erfordernissen entsprechend zu wässern und ggf. zu
schattieren ist. Die Beräumung der Einschlagflächen ist
einzukalkulieren.

*Hinweis*

**09.13 Pflanzgruben für Bäume herstellen**
Pflanzgruben für Bäume herstellen.
Baumgruben ausheben,
Größe: 3,00 m x 3,00 m x 1,00 m.
Anfallenden Boden (teilweise Recyclingmaterial)
aufnehmen,
geeignetes Material zur Bodengemischherstellung auf
Lagerplatz des AN fördern und abladen.
Restlichen Boden in Eigentum AN übernehmen und von
Baustelle entfernen und entsorgen.
Die Baumgrubensohle spatentief (ca. 20 cm) lockern.
Seitenwände zur besseren Durchwurzelung anstechen.
Für die unteren 50 cm Füllboden (Bodenklasse 1) liefern
und einbauen, lagenweise manuell verdichten (nicht
maschinell), für die oberen 50 cm Pflanzsubstrat
Vulcatree 0-16 humin (Pflanzsubstrat gemäß
Pflanzgrubenbauweise 1 der FLL Empfehlungen für
Baumpflanzungen Teil 2, Einschichtsubstrat für den
tiefgründigen Einbau in offene Baumgruben von Stadt-
und Straßenbäumen) liefern und einbauen,
lagenweise manuell verdichten (nicht maschinell) und
5 kg Frisol Plant Forte Langzeitdünger für
Baumpflanzungen gleichmäßig in den vorhandenen
Oberboden (obere 50 cm) einarbeiten,
Pflanzgrube vor der Pflanzung mit 400 L Wasser füllen.
Menge: 1,000 St

**09.14 Malus trilobata (Dreilappiger Zierapfel) liefern**
Malus trilobata (Dreilappiger Zierapfel) liefern,
Hochstamm, 3 xv, mDb 14-16.
Menge: 1,000 St

**09.15 Solitärbaum pflanzen**
vorbeschriebenen Baum fachgerecht in vorbereitete
Pflanzgrube pflanzen, wässern ggf. schneiden.
Erdgemisch für Pflanzgruben vom Lagerplatz des AN
aufnehmen, fördern und einbauen.
Menge: 1,000 St

**09.16 Bewässerungsset liefern und einbauen**
Bewässerungsset für Hochstammpflanzungen liefern und
einbauen aus Drainagerohr DN 100, PP, als
Kokos-Vollfilterrohr, mit 2 Einfüllstutzen und inkl.
T-Verbindungsstück, 2 Stk. gusseiserner Abdeckkappe, in
der Pflanzgrube um den Wurzelballen höhen- und
fluchtgerecht einbauen
Menge: 1,000 St

**09.17 Gießring herstellen**
oberirdischen Gießring um die Baumpflanzungen herum
anhäufeln,
Material: Erdgemisch für Pflanzgruben wie vor.
Menge: 1,000 St

**09.18 Baumverankerung herstellen**
Baumverankerung (Pfahlbock) herstellen.
Dreibock 2,5m / DU 10 Baumverankerung als Pfahlbock
herstellen.
Pfähle gekegelt und gespitzt, standfest einschlagen.
Pfahlbock mit drei Pfählen.
Die Pfähle sind so einzurammen, dass sie mit mindestens
10% Neigung nach innen zeigen.
Senkrechte Pfähle werden nicht akzeptiert.
Pfahllänge 2 m, Zopfdurchmesser 10 cm,
Pfahl aus Kiefer-/Fichtenholz, geschält,
kesseldruckimprägniert,
Pfahlzöpfe durch Querhölzer seitlich verbinden,
Pfahlverbindung = Querriegel, Breite 8 cm, imprägniert.
Eine Bindung je Pfahl.
Bindung = GEFA Baumbindung (www.gefa-fabriz.de) oder
gleichwertig.
Menge: 1,000 St

**09.19 Verdunstungschutz herstellen**
Verdunstungsschutz - Weißanstrich herstellen,
Material liefern und aufbringen,
je nach Produkt mit Voranstrich mit wasserbasierender
dauerelastischer Stammschutzfarbe, atmungsaktiv,
ab Stammfuß bis ca. 2,0 m Höhe (Kronenansatz)
grobe Verunreinigungen sind vom Stamm zu entfernen
Aufbringung mit Pinsel oder Handspritzpumpe
Verarbeitung nach Anweisung des Herstellers Verwendung
ab 2°C Lufttemperatur Trocknungszeit beachten

Produkt: Sunreflex, Arboflex oder gleichartig
Menge: 1,000 St

**09.20 Fertigstellungspflege der Baumpflanzungen**
Fertigstellungspflege der Bäume gem. DIN 18 916, Abs. 6
wie folgt:
- Pflanzflächen und Baumscheiben lockern durch Hacken;
Wurzelkräuter ausstechen,
- Vegetationsflächen düngen, die Düngung der
Vegetationsflächen nach Aufforderung durch die
Bauleitung, 1 x durch Zugabe von Baum-Alginat-Granulat
mit 1kg/je Baumscheibe, Düngezeitpunkt jeweils
März/April vor Austrieb.
- Vegetationsflächen wässern, inkl. Lieferung von
Wasser (mind. 100 Liter pro Baum)
- in Pflanzflächen verbleibendes Laub beim ersten
Hackgang im Frühjahr einarbeiten
- Steine > 5 cm Durchmesser und sonstigen Unrat
entfernen, Mulchdecke ergänzen
- eingetrocknete Triebe abschneiden
- Wege und Platzflächen von überhängenden Zweigen und
Ästen freischneiden
- Erhaltungs- und Auslichtungsschnitt für Bäume und
Sträucher; Wuchsformen und Blütezeiten berücksichtigen,
Schnittflächen > 5 cm Durchmesser glatt nachschneiden
- bei eingewachsenen Gehölzen Verankerungen entfernen,
überprüfen und ggf. nachrichten
- falls erforderlich, Pflanzenschutzmaßnahmen vornehmen
- entstandene Löcher mit zu lieferndem Oberboden
verfüllen und planieren. Unbrauchbares Material
entsorgen.
- Kontrolle auf Schädlingsbefall und ausreichende
Bodenfeuchtigkeit.
- Chemische Unkrautbekämpfungsmittel dürfen nicht
eingesetzt werden. Schädlingsbekämpfungsmittel nur nach
Zustimmung durch die untere Naturschutzbehörde in dem
genehmigtem Umfang.

Der Beginn der Fertigstellungspflege und die einzelnen
Pflegegänge sind dem AG mind 24 h vor Arbeitsbeginn
schriftlich anzuzeigen.
Zeitraum 1 Jahr ab Abnahme der Pflanzung.
Innerhalb dieses Zeitraums eingegange Bäume sind ohne
zusätzliche Vergütung zu ersetzen.

Anzahl der Pflegegänge: mind. 4 Stück.
Anzahl der Bewässerungsgänge: 12x100l/Stück Baum

Abrechnung nach Arbeitsgängen nur über anerkannte
Lieferscheine.
Kommt der AN seinen Verpflichtungen, insbesondere des
Wässerns nicht ausreichend nach, gelten schriftliche
Mahnfristen von drei Tagen als ausreichend.
Menge: 1,000 St

*Hinweis*

**09.21 Amelanchia lamarkii (Kupfer-Felsenbirne) liefern**
Amelanchia lamarkii (Kupfer-Felsenbirne) liefern,
Solitär, 3 xv, mB 125-150, 5-7 Stämme.
Menge: 1,000 St

**09.22 Viburnum bodnantense 'Dawn' (Duftender Winterschneeball) liefern**
Viburnum bodnantense 'Dawn' (Duftender
Winterschneeball) liefern,
Solitär, 3 xv, mB 125-150.
Menge: 1,000 St

**09.23 Potentilla fruticosa 'Abbotswood' liefern**
Potentilla fruticosa 'Abbotswood' liefern
Pflanzen im Container, 3 Liter, 40-60cm Lieferhöhe.
Menge: 5,000 St

**09.24 Cotoneaster 'Cochleatus' liefern**
Cotoneaster 'Cochleatus' liefern
Topf 11 cm
Menge: 70,000 St

**09.25 Nepeta racemosa 'Superba' liefern**
Nepeta racemosa 'Superba' liefern
Topf 9 cm
Menge: 33,000 St

**09.26 Bistorta affinis 'Superbum' liefern**
Bistorta affinis 'Superbum' liefern
Topf 9 cm
Menge: 75,000 St

**09.27 Aster x dumosus 'Niobe' liefern**
Aster x dumosus 'Niobe' liefern
Topf 9 cm
Menge: 18,000 St

**09.28 Salvia nemorosa 'Mainacht' liefern**
Salvia nemorosa 'Mainacht' liefern
Topf 9 cm
Menge: 28,000 St

**09.29 Geranium renardii 'Philppe Vapelle' liefern**
Geranium renardii 'Philppe Vapelle' liefern
Topf 9 cm
Menge: 190,000 St

**09.30 Anthericum liliago liefern**
Anthericum liliago liefern
Topf 9 cm
Menge: 12,000 St

**09.31 Calamagrostis x acutifolia 'Karl Foerster´ liefern**
Calamagrostis x acutifolia 'Karl Foerster´ liefern
Topf 9 cm
Menge: 7,000 St

**09.32 Crocus 'Gelber Großer' liefern**
Menge: 400,000 St

**09.33 Tulipa kaufmanniana 'Showwinner' liefern**
Menge: 150,000 St

**09.34 Tulipa 'Orange Marmelade' liefern**
Menge: 150,000 St

**09.35 Zwiebeln, Stauden, Gräser, Gehölze fachgerecht pflanzen**
Zwiebeln, Stauden, Gräser und Gehölze fachgerecht in
bereits vorbereitete Vegetationsflächen gemäß
Pflanzplan und Anweisungen des Grünflächenamtes der
Stadt Angermünde pflanzen, wässern,
ggf. schneiden.
Pflanzgrubengröße = 1,5 x Ballengröße.
Pflanzdichte: ca. 5-10 Stück pro Quadratmeter je nach
Pflanzenart.
Mischung der Pflanzenarten nach Vorgabe des AG.
Überschüssiges Material seitlich gleichmäßig verteilen.
Sträucher und Bodendecker liefern wird gesondert
vergütet.
Menge: 1140,000 St

**09.36 Rindenmulch, Nadelholzrinde, liefern und einbauen**
Rindenmulch liefern und einbauen.
Material: Nadelholzrinde 20/80 mm, nach RAL-Gütezeichen
oder in Anlehnung an die Prüfbestimmungen der
Gütegemeinschaft "Rinde für Pflanzenbau",
Mulchschicht = 5-7 cm dick in gesacktem Zustand.
Der Wurzelhals des Baums soll beim Auftragen des
Rindenmulches frei bleiben
Menge: 65,000 m²

**09.37 Vorratsdüngung der Strauch- und Staudenpflanzung,**
Vorratsdüngung der Strauch- und Staudenpflanzung,
organischer NPK-Dünger, Nährstoffgehalt 6/6/1
Dünger auf Vegetationsflächen aufbringen und
einarbeiten, Menge/ qm 70 g.
Menge: 65,000 m²

**09.38 Fertigstellungspflege der Gehölzpflanzungen**
Fertigstellungspflege der Gehölzpflanzungen
gem. DIN 18 916 wie folgt:
- Pflanzflächen lockern durch Hacken; Wurzelkräuter
ausstechen,
- Abgestorbene Gehölze bzw. solche, die nach dem ersten
Austrieb mit mehr als 50% des Wuchses zurückbleiben,
sind zu ersetzen.
- Vegetationsflächen wässern, inkl. Lieferung von
Wasser
- in Pflanzflächen verbleibendes Laub beim ersten
Hackgang im Frühjahr einarbeiten
- Steine > 5 cm Durchmesser und sonstigen Unrat
entfernen, Mulchdecke ergänzen
- eingetrocknete Triebe abschneiden
- Wege und Platzflächen von überhängenden Zweigen und
Ästen freischneiden
- Erhaltungs- und Auslichtungsschnitt für Bäume und
Sträucher; Wuchsformen und Blütezeiten berücksichtigen,
Schnittflächen > 5 cm Durchmesser glatt nachschneiden
- bei eingewachsenen Gehölzen Verankerungen entfernen,
überprüfen und ggf. nachrichten
- falls erforderlich, Pflanzenschutzmaßnahmen vornehmen
- entstandene Löcher mit zu lieferndem Oberboden
verfüllen und planieren. Unbrauchbares Material
entsorgen.
- Chemische Unkrautbekämpfungsmittel dürfen nicht
eingesetzt werden. Schädlingsbekämpfungsmittel nur nach
Zustimmung durch den AG in dem genehmigtem Umfang.

Die Fertigstellungspflege beginnt nach erfolgter und
abgenommener Fertigstellung der Pflanzung.
Die einzelnen Pflegegänge sind dem AG mind. 24h vor
Arbeitsbeginn schriftlich anzuzeigen.
Anzahl der Pflegegänge: 5 Stück.

Abrechnung nach Arbeitsgängen nur über anerkannte
Lieferscheine.
Kommt der AN seinen Verpflichtungen, insbesondere des
Wässerns nicht ausreichend nach, gelten schriftliche
Mahnfristen von drei Tagen als ausreichend.
Menge: 5,000 St

**09.39 Fertigstellungspflege Zwiebeln, Gräser und Stauden**
Fertigstellungspflege der Zwiebeln, Gräser und Stauden
gem. DIN 18 916 wie folgt:
- Pflanzflächen lockern durch Hacken; Wurzelkräuter
ausstechen,
- Abgestorbene Pflanzen bzw. solche, die nach dem
ersten Austrieb mit mehr als 50% des Wuchses
zurückbleiben, sind zu ersetzen.
- Vegetationsflächen wässern, inkl. Lieferung von
Wasser
- in Pflanzflächen verbleibendes Laub beim ersten
Hackgang im Frühjahr einarbeiten
- Steine > 5 cm Durchmesser und sonstigen Unrat
entfernen, Mulchdecke ergänzen
- eingetrocknete Triebe abschneiden
- Wege und Platzflächen von überhängenden Zweigen und
Ästen freischneiden
- Erhaltungs- und Auslichtungsschnitt für Bäume und
Sträucher; Wuchsformen und Blütezeiten berücksichtigen,
Schnittflächen > 5 cm Durchmesser glatt nachschneiden
- bei eingewachsenen Gehölzen Verankerungen entfernen,
überprüfen und ggf. nachrichten
- falls erforderlich, Pflanzenschutzmaßnahmen vornehmen
- entstandene Löcher mit zu lieferndem Oberboden
verfüllen und planieren. Unbrauchbares Material
entsorgen.
- Chemische Unkrautbekämpfungsmittel dürfen nicht
eingesetzt werden. Schädlingsbekämpfungsmittel nur nach
Zustimmung durch den AG in dem genehmigtem Umfang.

Die Fertigstellungspflege beginnt nach erfolgter und
abgenommener Fertigstellung der Pflanzung.
Die einzelnen Pflegegänge sind dem AG mind. 24h vor
Arbeitsbeginn schriftlich anzuzeigen.
Anzahl der Pflegegänge: 5 Stück.

Abrechnung nach Arbeitsgängen nur über anerkannte
Lieferscheine.
Kommt der AN seinen Verpflichtungen, insbesondere des
Wässerns nicht ausreichend nach, gelten schriftliche
Mahnfristen von drei Tagen als ausreichend.
Menge: 5,000 St

*Hinweis*
Zum Erreichen einer vollen Funktionserfüllung der
Pflanzung ist nach der Fertigstellungspflege eine
Entwicklungspflege durchzuführen.
Für die Ausführung der Pflegearbeiten als
Instandhaltungsleistungen zur Entwicklung von
Vegetation (Entwicklungspflege) gilt die DIN 18919.
Die Leistungen beginnen nach der Abnahme
der Fertigstellungspflege durch den AG und erstrecken
sich über drei Vegetationsperioden und enden mit der
Abnahme durch den AG zum Ende der dritten
Vegetationsperiode.
Die erforderlichen Teilleistungen sind ohne besondere
Anordnung rechtzeitig auszuführen, die Ausführung jeder
Teilleistung ist dem AG mindestens drei Tage vor Beginn
anzuzeigen. Zusätzlich sind die Bewässerungsgänge mit
dem AG abzustimmen und spätestens zwei Tage nach
Durchführung schriftlich zu bestätigen. Nicht oder
verspätete gemeldete Wassergänge werden nicht vergütet,
da eine Kontrolle durch den AG nicht mehr möglich ist.
Die vorgesehenen Pflegeleistungen sind
durchschnittliche Regelannahmen, der Preis der
Einzelleistung errechnet sich aus dem Einheitspreis
geteilt durch die Anzahl der Arbeitsgänge, Mehr- bzw.
Minderleistung werden zusätzlich zu dem vereinbarten
Einheitspreis vergütet oder in Abzug gebracht.

**09.40 Entwicklungspflege Bäume**
Entwicklungspflege für Bäume für drei Jahre;
Baumpflanzungen im Entwicklungszeitraum kontrollieren
und gemäß DIN 18916 pflegen.
Es sind 20 Kontroll - und Pflegegänge anzunehmen.
Kontrolle der Baumverankerung
Entfernen von Unrat aus der Baumscheibe
inkl. fachgerechter Entsorgung.
Evtl. durchzuführende Schnittmaßnahmen an den
Jungbäumen sind im Vorfeld mit dem AG abzustimmen.
Der letzte Pflege - bzw. Kontrollgang ist kurz vor Ende
der Vegetationszeit (September/ Oktober) durchzuführen.
Hierbei sind Laub und abgestorbene Pflanzenteile von
der Baumscheibe aufzunehmen und zu entsorgen.
Die Fertigstellungspflege dauert mindestens bis zum 30.
September nach der Herstellung der Pflanzung und endet
mit der Abnahme durch den AG.
Menge: 40,000 St

**09.41 Kronenerziehungsschnitt gem. DIN 18916, E.-pflege**
Kronenerziehungsschnitt gem. DIN 18916 fach- und
habitusgerecht durchführen,
Terminaltrieb freistellen, Konkurrenztriebe entfernen
bzw. einkürzen, Leittrieb gegebenenfalls stäben,
Kronentriebe 1. Ordnung gezielt vereinzeln, kritische
und kritisch werdende Astquirl- und Astgabelsituationen
bereinigen, Lichtraumprofile herstellen bzw. anstreben,
Wunden bis 10 cm Durchmesser vollflächig, über 10 cm
Durchmesser nur in der kambialen Zone mit
Wundverschlussmittel verstreichen.
Anfallende Materialien sind nachweislich fachgerecht zu
entsorgen.
Stammumfang über 30 cm bis 50 cm
Menge: 2,000 St

**09.42 Wässerungsgang Hochstämme durchführen E.-pflege**
Baum wässern im Entwicklungszeitraum
(zusätzlicher Wässerungsgang bei extremer Trockenheit).
Wasser ist grundsätzlich zu liefern. Die Kosten dafür
übernimmt der AN. 100 l/Baum.
Der AG ist jeweils zuvor rechtzeitig zu informieren.
Die Leistung wird nur anerkannt, wenn sie vom AN durch
Tagesrapporte festgehalten und innerhalb von zwei Tagen
dem AG vorliegt.

Abrechnung je Arbeitsgang.
Menge: 1,000 St

**09.43 Entwicklungspflege Rasenfläche**
Entwicklungspflege für Rasen für drei Jahre je drei
Pflegegänge wie folgt:
- Rasenfläche von Steinen, Unrat, Abfall und Laub
  säubern, Material entsorgen
- Rasenfläche mähen (Wuchshöhe größer 10 cm,
  Schnitthöhe 5 cm), Schnittgut beseitigen
- Wässerung entsprechend der Witterungsperiode in
  ausreichender Menge und wirksamer Verteilung zur
  Gewährleistung einer ausreichenden Bodenfeuchte,
  mind. vier Arbeitsgänge, je 10 Liter pro m2, inkl.
  Lieferung des Wassers.
Alle Pflege- und Arbeitsgänge sind drei Tage vor der
Ausführung beim Auftraggeber anzuzeigen.
Abrechnung nach Arbeitsgängen nur über anerkannte
Lieferscheine.
Kommt der AN seinen Verpflichtungen, insbesondere des
Wässerns nicht ausreichend nach, gelten schriftliche
Mahnfristen von drei Tagen als ausreichend.
Die Bauleitung ist berechtigt, danach die Leistungen
ohne weitere Mahnung anderweitig zu Lasten des AN
durchführen lassen.
Menge: 9,000 St

**09.44 Wässerungsgang Rasenfläche durchführen E.-pflege**
Rasenfläche wässern im Entwicklungszeitraum
(zusätzlicher Wässerungsgang bei extremer Trockenheit).
Wasser ist grundsätzlich zu liefern. Die Kosten dafür
übernimmt der AN. 20 l/qm.
Der AG ist jeweils zuvor rechtzeitig zu informieren.
Die Leistung wird nur anerkannt, wenn sie vom AN durch
Tagesrapporte festgehalten und innerhalb von zwei Tagen
dem AG vorliegt.

Abrechnung je Arbeitsgang.
Menge: 1,000 St

**09.45 Entwicklungspflege Vegetationsflächen**
Entwicklungspflege für Pflanzflächen für drei Jahre,
wie folgt:
- Pflanzflächen und Baumscheiben lockern durch Hacken;
  Wurzelkräuter ausstechen
- in Pflanzflächen verbleibendes Laub beim ersten
  Hackgang im Frühjahr einarbeiten
- Steine > 5 cm Durchmesser und sonstigen Unrat
  entfernen, Mulchdecke ergänzen
- eingetrocknete Triebe abschneiden
- Wege und Platzflächen von überhängenden Zweigen und
  Ästen freischneiden
- Erhaltungs- und Auslichtungsschnitt für Bäume und
  Sträucher; Wuchsformen und Blütezeiten
  berücksichtigen, Schnittflächen > 5 cm Durchmesser
  glatt nachschneiden
- falls erforderlich, Pflanzenschutzmaßnahmen vornehmen
- entstandene Löcher mit zu lieferndem Oberboden
  verfüllen und planieren
- Vegetationsflächen wässern, inkl. Lieferung des
  Wassers.
- Ersetzen der nicht angewachsenen Bäume
  in gleicher Art, Größe und Sorte (für
  den Auftraggeber kostenlos).
- Chemische Unkrautbekämpfungsmittel dürfen nicht
  eingesetzt werden. Schädlingsbekämpfungsmittel nur
  nach Zustimmung durch die Bauleitung in dem
  genehmigtem Umfang.

Die Leistung umfasst mind. drei Arbeitsgänge pro
Vegetationsperiode (vor dem Austrieb, im Frühsommer, im
Herbst).
Unbrauchbares Material entsorgen.
Anzahl der Bewässerungsgänge: 8 Arbeitsgänge x25l/qm
Die einzelnen Bewässerungsgänge können den
Witterungsverhältnissen angepasst werden.
Abrechnung nach Arbeitsgängen nur über anerkannte
Lieferscheine.
Kommt der AN seinen Verpflichtungen, insbesondere des
Wässerns nicht ausreichend nach, gelten schriftliche
Mahnfristen von drei Tagen als ausreichend.
Die Bauleitung ist berechtigt, danach die Leistungen
ohne weitere Mahnung anderweitig zu Lasten des AN
durchführen lassen.
Menge: 9,000 St

**09.46 Wässerungsgang Vegetationsfläche durchführen E.-pflege**
Vegetationsfläche wässern im Entwicklungszeitraum
(zusätzlicher Wässerungsgang bei extremer Trockenheit).
Wasser ist grundsätzlich zu liefern. Die Kosten dafür
übernimmt der AN. 20 l/qm.
Der AG ist jeweils zuvor rechtzeitig zu informieren.
Die Leistung wird nur anerkannt, wenn sie vom AN durch
Tagesrapporte festgehalten und innerhalb von zwei Tagen
dem AG vorliegt.

Abrechnung je Arbeitsgang.
Menge: 1,000 St

### Titel 10 Ausstattungselemente

**10.01 Stadtbank "Angermünde" (L = 2 m) liefern und montieren**
Herstellung und Lieferung einer Stadtbank mit Lehne,
Typ "Angermünde"
Konstruktion:
- 2 x Eiche Kreuzholz 15 x 15 x 200 cm
- 2 x Granitborde 15 x 35 x 40 cm
- 2 x Breitflanschträger HEA 100, verzinkt und gebohrt
- 3 x Rückenlehnen Halter
- 2 x Lehnen Bretter 3,5 x 15 x 200 cm
Oberflächenbehandlung:
- 1 x Bläuesperre
- 2 x Lackierung mit Sikkens RAL 3013 Tomatenrot
Stadtbank herstellen, liefern und montieren,
einschl. aller Nebenarbeiten und Materialien.
Menge: 2,000 St

**10.02 Stadtbank "Angermünde" (U-förmig) liefern und montieren**
Herstellung und Lieferung einer U-förmigen Stadtbank,
Typ "Angermünde"
Konstruktion:
- U-förmig, je Seite 2,50 m Länge
- Rückenlehne nur im mittleren Bereich
- 6 x Eiche Kreuzholz 15 x 15 x 250-290 cm
- 6 x Granitborde 15 x 35 x 40 cm
- 6 x Breitflanschträger HEA 100, verzinkt und gebohrt
- 3 x Rückenlehnen Halter
- 2 x Lehnen Bretter 3,5 x 15 x 250 cm
Oberflächenbehandlung:
- 1 x Bläuesperre
- 2 x Lackierung mit Sikkens RAL 3013 Tomatenrot
Stadtbank herstellen, liefern und montieren,
einschl. aller Nebenarbeiten und Materialien.
Menge: 1,000 St

**10.03 Abfallbehälter liefern und montieren**
Abfallbehälter aus Stahlblech liefern und montieren,
mit feuerverzinktem Innenbehälter mit Tragegriffen,
mit integriertem Ascher.
Alle Stahlteile verzinkt und pulverbeschichtet
in RAL 7039.
zur Pfostenbefestigung zum Einbetonieren,
Entriegelung mittels Dreikantschlüssel
Inhalt: 39 Liter
Durchmesser: 400 mm
Höhe: 710 mm
Inhalt Ascher 1,1 Liter
Gewicht: 27 kg

Leitfabrikat:
Model FINBIN CITY
Fa. Ziegler Metallbearbeitung GmbH oder gleichwertig

Angebotenes Fabrikat:

.......................................................
(vom Bieter auszufüllen)
Menge: 2,000 St

**10.04 Infostele liefern und montieren**
Infostele liefern und montieren,
aus mit Aluminiumblechen verkleideter
Stahlkonstruktion,
beidseitig pulverbeschichtet in RAL-Tönen nach Vorgabe
des AG,
mit Abdeckblech oben und unten,
Rahmen und Schildprofile mit Anti-Graffiti-Schutz
(Beschichtung sämtlicher Digitaldrucke mit zusätzlichem
Anti-Graffiti-Lack),
Höhe der Stele: 3600 mm
Breite der Stele: 550 mm,

Schildaufteilung nach Vorgabe des AG:
(von oben nach unten)
- 550 mm mit RadPark-Logo,
- 150 mm mit RadPark-Schriftzug,
- 150 mm mit Standortname,
- 150 mm mit Regionaler Kennzeichnung,
- 150 mm mit Symbol Videoüberwachung,
- 250 mm ohne Aufdruck,
- 10x 120 mm mit Angebotskennzeichnung,
- 1000 mm Fußschild ohne Aufdruck

Einschl. Rahmen, Fuß, Deckel- und Bodenblech,
Montage auf bauseits hergestelltes Fundament,
einschl. sämtlicher zur Montage benötigter Kleinteile
und Materialien.

Einschl. Digital-Drucke nach Vorgabe des AG,
einschl. UV-Schutzlaminat,
einschl. statischer Berechnung und Freigabezeichnung
zur Vorlage beim AG.

Leitfabrikat:
Fa. MABEG oder gleichwertig

Angebotenes Fabrikat:

.......................................................
(vom Bieter auszufüllen)
Menge: 1,000 St

**10.05 Reparatursäule liefern und aufstellen**
Reparatursäule (Fahrradreparaturstand) liefern und nach
Vorgabe des AG und Herstellerangaben auf vom AN
hergestellten Einzelfundament aufstellen.
Hauptbestandteile aus Stahl (TIG geschweißt) und
Guss-Aluminium.
für den Außenbereich geeignet,
mit Pumpe,
neun gebräuchliche Fahrradwerkzeuge an einziehbaren
Stahlseikabeln befestigt,
Kabelführung: geflochtene Edelstahl-Stahlkabel,
Frontplatte widerstandsfähig gegenüber Schlag und UV,
pulverbeschichtete Oberfläche,
Breite (Tiefe): ca. 274 mm,
Höhe: ca. 1.413 mm,
Tiefe: 534 mm.
zur Bodenbefestigung (zum Aufschrauben),
einschl. aller Befestigungsschrauben, Dübel etc. für
die Montage.
einschl. aller Nebenarbeiten und Materialien.

Bemusterung durch den AG vor der Bestellung!

Angebotenes Fabrikat:

.......................................................
(vom Bieter auszufüllen)
Menge: 1,000 St

**10.06 gelagerten Briefkasten wieder aufstellen**
Im Baustellenbereich gelagerten Briefkasten nach
Vorgabe des AG wieder aufstellen.
Pfosten lagert ebenfalls im Baubereich,
einschl. anfallender Aushubarbeiten.
einschl. Fundament herstellen,
In Bodenklasse 3 bis 5 aufstellen.
Aushubmaterial der Verwertung nach Wahl des AN zuführen.
Menge: 1,000 St

**10.07 gelagerten Zaun wieder aufstellen**
Im Baustellenbereich gelagerten Stabmattenzaun nach
Vorgabe des AG auf der Grundstücksgrenze wieder
aufstellen.
Pfosten lagern ebenfalls im Baubereich,
Einschl. Herstellung der neuen Fundamente und
entsprechender Erdarbeiten und sonstigen zur Ausführung
der beschriebenen Teilleistung benötigter Materialien
und Kleinleistungen.
Menge: 5,000 m

**10.08 Infotafel, 4teilig, wieder aufstellen**
Im Baustellenbereich gelagerte Infotafel nach Vorgabe
des AG wieder aufstellen.
Tafel besteht aus einer 4teiligen Metallkonstruktion
aus DIN-A0-Vitrinen mit insgesamt 5 Stützen.
einschl. Herstellen der Fundamente,
einschl. sämtlicher Nebenarbeiten wie z. B.
Erdarbeiten,
einschl. Lieferung sämtlicher benötigter Materialien.
Menge: 1,000 St

**10.09 Infotafel, 3teilig, wieder aufstellen**
Im Baustellenbereich gelagerte Infotafel nach Vorgabe
des AG wieder aufstellen.
Tafel besteht aus einer 3teiligen Metallkonstruktion
aus DIN-A0-Vitrinen mit insgesamt 4 Stützen.
einschl. Herstellen der Fundamente,
einschl. sämtlicher Nebenarbeiten wie z. B.
Erdarbeiten,
einschl. Lieferung sämtlicher benötigter Materialien.
Menge: 1,000 St

**10.10 Tiergartenzaun/Rasengitter liefern und montieren**
Tiergartenzaun/Rasengitter liefern und montieren,
aus Aluminiumsandguß,
Gitterstab aus Quadratrohr 20x20xmm, eingurtig,
mit Pfosten aus Quadratrohr, Pfostenabstand ca. 2m,
Höhe: 0,40m,
Oberfläche: anthrazit, spritzlackiert
umlaufend um Pflanzflächen aufstellen,
Befestigung mit Erdankern,
Bodeneinstand 30cm.
einschl. aller benötigter Materialien.
einschl. aller Nebenarbeiten.
Menge: 65,000 m

USt %: 19,00
